# Piso absorbedor de impactos para una altura máxima de caída de 1,2 m

- Propiedad del archivo: CYPE INGENIEROS, S.A.
- Formato: FIEBDC-3/2002
- Ámbito geográfico: Chile
- Divisa: CHL
- Costes indirectos: 3.00 %
- Gastos generales: 13.00 %
- Beneficio industrial: 6.00 %
- IVA: 19.00 %

**TJR030** m² Piso absorbedor de impactos para una altura máxima de caída de 1,2 m, en áreas de juegos infantiles, formado por baldosas bicapa de caucho reciclado SBR/EPDM, de 500x500x30 mm, color a elegir de la carta RAL, encoladas en sus bordes con adhesivo para juntas y colocadas sobre una superficie base (no incluida en este precio).
Piso absorbedor de impactos para una altura máxima de caída de 1,2 m, en áreas de juegos infantiles, formado por baldosas bicapa de caucho reciclado SBR/EPDM, de 500x500x30 mm, color a elegir de la carta RAL, encoladas en sus bordes con adhesivo para juntas. Incluso parte proporcional de cortes, remates y limpieza. Totalmente instalado sobre una superficie base (no incluida en este precio).
Incluye: Replanteo. Aplicación del adhesivo. Colocación de las baldosas de caucho. Limpieza final.
Criterio de medición de proyecto: Superficie medida según documentación gráfica de Proyecto.
Criterio de medición de obra: Se medirá la superficie realmente ejecutada según especificaciones de Proyecto.

| Código | Ud | Descripción | Rendimiento | Precio | Importe |
|---|---|---|---|---|---|
| mt47adc430 | kg | Adhesivo para juntas, para piso de baldosas elásticas de caucho. (material) | 0.150 | 12876.23 | 1931.43 |
| mt47adc413h | m² | Baldosa bicapa de caucho reciclado SBR/EPDM, de 500x500x30 mm, compuesta de una capa inferior de caucho reciclado SBR de color negro y una capa superior de caucho reciclado EPDM de 10 mm de espesor, color a elegir de la carta RAL, con aglomerantes de poliuretano. (material) | 1.050 | 30499.97 | 32024.97 |
| mo041 | h | Maestro 1ª construcción de obra civil. (mano de obra) | 0.147 | 5466.67 | 803.60 |
| mo087 | h | Ayudante construcción de obra civil. (mano de obra) | 0.147 | 4063.51 | 597.34 |
| % | % | Herramientas | 2 % | 35357.34 | 707.15 |
|  |  | Costes directos |  |  | 36064.49 |
