# Vigueta de madera aserrada de pino, de 75x230 mm de sección, con acabado cepillado. Colocación en obra: con uniones ensambladas

- Propiedad del archivo: CYPE INGENIEROS, S.A.
- Formato: FIEBDC-3/2002
- Ámbito geográfico: Chile
- Divisa: CHL
- Costes indirectos: 3.00 %
- Gastos generales: 13.00 %
- Beneficio industrial: 6.00 %
- IVA: 19.00 %

## E Estructuras

### EM Madera

#### EME Viguetas

**EME020** m Vigueta de madera aserrada de pino, de 75x230 mm de sección, con acabado cepillado. Colocación en obra: con uniones ensambladas.
Vigueta de madera aserrada de pino, de 75x230 mm de sección, con acabado cepillado. Colocación en obra: con uniones ensambladas.
Incluye: Replanteo y marcado de ejes, en los puntos de apoyo de la vigueta. Colocación y fijación provisional de la vigueta. Aplomado y nivelación. Ejecución de las uniones.
Criterio de medición de proyecto: Longitud medida según documentación gráfica de Proyecto, incluyendo las entregas.
Criterio de medición de obra: Se medirá la longitud realmente ejecutada según especificaciones de Proyecto, incluyendo las entregas. Se consideran incluidos todos los elementos integrantes de la estructura señalados en los planos y detalles del Proyecto.

| Código | Ud | Descripción | Rendimiento | Precio | Importe |
|---|---|---|---|---|---|
| mt07mee101dh | m³ | Madera aserrada de pino para viguetas, de hasta 5 m de longitud, de 75x230 mm de sección, con acabado cepillado. (material) | 0.017 | 255685.17 | 4346.65 |
| op00cla010 |  | Clavadora neumática. | 1.000 | 0.00 | 0.00 |
| op00cep010 |  | Garlopa. | 1.000 | 0.00 | 0.00 |
| mo048 | h | Maestro 1ª montador de estructura de madera. (mano de obra) | 0.319 | 5705.25 | 1819.97 |
| mo095 | h | Ayudante montador de estructura de madera. (mano de obra) | 0.079 | 4239.68 | 334.93 |
| % | % | Herramientas | 2 % | 6501.55 | 130.03 |
|  |  | Costes directos |  |  | 6631.58 |
