# Imprimación de radier en contacto con el terreno, con geocompuesto de bentonita de sodio

- Propiedad del archivo: CYPE INGENIEROS, S.A.
- Formato: FIEBDC-3/2002
- Ámbito geográfico: Chile
- Divisa: CHL
- Costes indirectos: 3.00 %
- Gastos generales: 13.00 %
- Beneficio industrial: 6.00 %
- IVA: 19.00 %

## N Aislamientos e imprimaciones

### NI Imprimaciones

#### NIS Radieres en contacto con el terreno

**NIS012** m² Imprimación de radier en contacto con el terreno, con geocompuesto de bentonita de sodio.
Imprimación de radier en contacto con el terreno, con geocompuesto de bentonita de sodio, Bentoshield Max Protex "EDING", de 6 mm de espesor, formado por un geotextil no tejido de polipropileno, de 200 g/m², 4,8 kg/m² de gránulos de bentonita de sodio natural, un geotextil tejido de polipropileno, de 110 g/m² y una lámina de polietileno de alta densidad (PEAD/HDPE), con elevada resistencia a la presión hidrostática, apto para uso en ambientes salinos, colocado con solapes en la base del radier, sobre una capa de emplantillado de hormigón, fijado con puntas de acero, para evitar su desplazamiento, preparada para recibir directamente el hormigón del radier. Incluso bentonita granular, para el sellado de juntas en puntos singulares.
Criterio de valoración económica: El precio no incluye la capa de emplantillado de hormigón.
Incluye: Limpieza y preparación de la superficie. Extendido y fijación del geocompuesto. Relleno, con bentonita granular, del perímetro y de los encuentros con elementos pasantes.
Criterio de medición de proyecto: Superficie medida según documentación gráfica de Proyecto.
Criterio de medición de obra: Se medirá la superficie realmente ejecutada según especificaciones de Proyecto, incluyendo las entregas y los solapes.

| Código | Ud | Descripción | Rendimiento | Precio | Importe |
|---|---|---|---|---|---|
| mt08var015 | kg | Bentonita de sodio granular. (material) | 0.130 | 1001.02 | 130.13 |
| mt15iea010e | m² | Geocompuesto de bentonita de sodio, Bentoshield Max Protex "EDING APS", de 6 mm de espesor, formado por un geotextil no tejido de polipropileno, de 200 g/m², 4,8 kg/m² de gránulos de bentonita de sodio natural, un geotextil tejido de polipropileno, de 110 g/m² y una lámina de polietileno de alta densidad (PEAD/HDPE), con elevada resistencia a la presión hidrostática, apto para uso en ambientes salinos. (material) | 1.150 | 7630.78 | 8775.40 |
| mt08var060 | kg | Puntas de acero de 20x100 mm. (material) | 0.100 | 5077.65 | 507.77 |
| mo032 | h | Maestro 1ª aplicador de productos impermeabilizantes. (mano de obra) | 0.159 | 6536.54 | 1039.31 |
| mo070 | h | Ayudante aplicador de productos impermeabilizantes. (mano de obra) | 0.159 | 4883.56 | 776.49 |
| % | % | Herramientas | 2 % | 11229.10 | 224.58 |
|  |  | Costes directos |  |  | 11453.68 |
