# Drenaje de radier en contacto con el terreno

- Propiedad del archivo: CYPE INGENIEROS, S.A.
- Formato: FIEBDC-3/2002
- Ámbito geográfico: Chile
- Divisa: CHL
- Costes indirectos: 3.00 %
- Gastos generales: 13.00 %
- Beneficio industrial: 6.00 %
- IVA: 19.00 %

## N Aislamientos e imprimaciones

### NI Imprimaciones

#### NIS Radieres en contacto con el terreno

**NIS040** m² Drenaje de radier en contacto con el terreno, por su cara exterior, con sistema Dren, compuesto por lámina drenante nodular de polietileno de alta densidad (PEAD/HDPE), con nódulos de 12 mm de altura, con geotextil de polipropileno de 120 g/m² incorporado, colocada sobre el terreno y preparada para recibir directamente el hormigón del radier.
Formación de drenaje de radier en contacto con el terreno, por su cara exterior, mediante sistema Dren, compuesto por lámina drenante nodular de polietileno de alta densidad (PEAD/HDPE), con nódulos de 12 mm de altura, con geotextil de polipropileno de 120 g/m² incorporado, resistencia a la compresión 200 kN/m² según ISO 604 y capacidad de drenaje 10 l/(s·m), colocada sobre el terreno y preparada para recibir directamente el hormigón del radier. Incluso parte proporcional de limpieza y preparación de la superficie y solapes.
Incluye: Limpieza y preparación de la superficie en la que ha de aplicarse la lámina drenante y filtrante. Colocación de la lámina drenante y filtrante. Tratamiento de los elementos singulares (ángulos, aristas, etc.).
Criterio de medición de proyecto: Superficie medida según documentación gráfica de Proyecto.
Criterio de medición de obra: Se medirá la superficie realmente ejecutada según especificaciones de Proyecto, incluyendo las entregas y los solapes.

| Código | Ud | Descripción | Rendimiento | Precio | Importe |
|---|---|---|---|---|---|
| mt14gsp010b | m² | Lámina drenante nodular de polietileno de alta densidad (PEAD/HDPE), con nódulos de 12 mm de altura, con geotextil de polipropileno de 120 g/m² incorporado, resistencia a la compresión 200 kN/m² según ISO 604 y capacidad de drenaje 10 l/(s·m). (material) | 1.100 | 3032.66 | 3335.93 |
| mo029 | h | Maestro 1ª aplicador de membranas impermeabilizantes. (mano de obra) | 0.055 | 4897.22 | 269.35 |
| mo067 | h | Ayudante aplicador de membranas impermeabilizantes. (mano de obra) | 0.055 | 3610.21 | 198.56 |
| % | % | Herramientas | 2 % | 3803.84 | 76.08 |
|  |  | Costes directos |  |  | 3879.92 |
