# Aislamiento térmico reflexivo de frentes de losa y pilares en fachada

- Propiedad del archivo: CYPE Ingenieros S.A.
- Formato: FIEBDC-3/2016
- Programa: Generador de precios de la construcción. CYPE Ingenieros, S.A.
- Fecha: 09/12/2021
- Ámbito geográfico: Chile
- Divisa: CHL
- Costes indirectos: 3 %
- Gastos generales: 13 %
- Beneficio industrial: 6 %
- IVA: 19 %

## N Aislamientos e imprimaciones

### NR Aislamientos térmicos reflexivos

#### NRJ Puentes térmicos

**NRJ010** m² Aislamiento térmico reflexivo de frentes de losa y pilares en fachada.
Aislamiento térmico reflexivo de frentes de losa y pilares embebidos en el espesor de la fachada, formado por complejo multicapa, de 8 mm de espesor total, con, una resistencia térmica intrínseca (sin cámara de aire) de 1,33 m²K/W y una conductividad térmica de 0,023 W/(mK). Incluso puntas metálicas de cabeza ancha para la fijación del aislante a la estructura previamente desmoldada y cinta autoadhesiva para sellado de juntas.
Incluye: Preparación y corte del aislante. Fijación del aislante a la estructura. Sellado de juntas.
Criterio de medición de proyecto: Superficie medida según documentación gráfica de Proyecto.
Criterio de medición de obra: Se medirá la superficie realmente ejecutada según especificaciones de Proyecto.

| Código | Ud | Descripción | Rendimiento | Precio | Importe |
|---|---|---|---|---|---|
| mt16arw010dei | m² | Complejo multicapa, compuesto de una capa de espuma de polietileno, una lámina de aluminio con tratamiento anticorrosión, un film alveolar de polietileno y una lámina de polietileno de baja densidad (LDPE), de 8 mm de espesor total, con, una resistencia térmica intrínseca (sin cámara de aire) de 1,33 m²K/W y una conductividad térmica de 0,023 W/(mK), suministrado en rollos de 1,20x25 m. (material) | 1.05 | 5389.53 | 5659.007 |
| mt08var070 | kg | Puntas metálicas de cabeza ancha. (material) | 0.15 | 1050 | 157.500 |
| mt16arw100a | m | Cinta autoadhesiva, de aluminio, con adhesivo acrílico, de 0,03 mm de espesor y 50 mm de anchura, para sellado de juntas. (material) | 0.8 | 367.7 | 294.160 |
| mo054 | h | Maestro 1ª montador de aislamientos. (mano de obra) | 0.091 | 6110.85 | 556.087 |
| mo101 | h | Ayudante montador de aislamientos. (mano de obra) | 0.045 | 4437.97 | 199.709 |
| % | % | Herramientas | 2 % | 6866.463 | 137.329 |
|  |  | Costes directos |  |  | 7003.792 |

Residuos:
- colocación: mt16arw010dei; factor de residuo 0.048
- colocación: mt08var070 Puntas metálicas de cabeza ancha; factor de residuo 0.015
- colocación: mt16arw100a; factor de residuo 0.048

## Recursos

**mt16arw010dei** m² Complejo multicapa
Datos técnicos: Coste energético 148.162 MJ; Emisión de CO2 3.983 kg; Código LER 17 06 04; Masa del elemento 0.375 kg; Volumen 0.000625 m3
Residuos:
- embalaje: re170203 Plástico. (componente de residuo); rendimiento 0.024 kg; Código LER 17 02 03; Masa del elemento 1 kg; Volumen 0.001667 m3

**mt08var070** kg Puntas metálicas de cabeza ancha
Datos técnicos: Coste energético 9.830 MJ; Emisión de CO2 0.510 kg; Código LER 17 04 05; Masa del elemento 1 kg; Volumen 0.000476 m3

**mt16arw100a** m Cinta autoadhesiva
Datos técnicos: Coste energético 10.095 MJ; Emisión de CO2 0.274 kg; Código LER 17 04 02; Masa del elemento 0.023 kg; Volumen 0.000015 m3
Residuos:
- embalaje: re170203 Plástico; rendimiento 0.005 kg
