# Reparación de grieta en albañilería de ladrillo cerámico mediante el cosido estático de la misma con grapas de acero A44-28H de 10 mm de diámetro y 30 cm de longitud

- Propiedad del archivo: CYPE INGENIEROS, S.A.
- Formato: FIEBDC-3/2002
- Ámbito geográfico: Chile
- Divisa: CHL
- Costes indirectos: 3.00 %
- Gastos generales: 13.00 %
- Beneficio industrial: 6.00 %
- IVA: 19.00 %

## F Fachadas y tabiques

### FF Albañilería no estructural

#### FFY Reconstrucciones, reparaciones y refuerzos

**FFY030** m Reparación de grieta en albañilería de ladrillo cerámico mediante el cosido estático de la misma con grapas de acero A44-28H de 10 mm de diámetro y 30 cm de longitud, colocadas cada 30 cm, cruzando transversalmente la grieta y recibidas con resina epoxi inyectada a presión controlada; previa preparación de la grieta, y posterior retirada y carga manual de escombros sobre camión o contenedor.
Reparación de grieta en albañilería de ladrillo cerámico mediante el cosido estático de la misma con grapas de acero A44-28H de 10 mm de diámetro y 30 cm de longitud, colocadas cada 30 cm, cruzando transversalmente la grieta. Incluso parte proporcional de picado a mano y retirada del revestimiento en zona agrietada, en un ámbito de 15 cm a cada lado del eje de la lesión; apertura cada 30 cm de rozas en la albañilería, de 5 cm de anchura, 2 cm de profundidad y 30 cm de longitud en dirección transversal a la grieta; limpieza del interior de la grieta y de las rozas mediante inyección de aire a presión; recibido de las grapas en las rozas y relleno de las rozas y de la grieta ya cosida hasta el nivel del paramento con resina epoxi inyectada a presión controlada; curado, retirada y carga manual de escombros sobre camión o contenedor. Totalmente terminada y rematada, a falta del revestimiento (no incluido en este precio).
Incluye: Preparación de la grieta. Apertura de las rozas. Limpieza del interior de la grieta y de las rozas. Colocación de las grapas. Relleno de las rozas. Curado del mortero. Retirada de escombros. Carga de escombros sobre camión o contenedor.
Criterio de medición de proyecto: Longitud medida según documentación gráfica de Proyecto.
Criterio de medición de obra: Se medirá la longitud realmente ejecutada según especificaciones de Proyecto.

| Código | Ud | Descripción | Rendimiento | Precio | Importe |
|---|---|---|---|---|---|
| mt07aco100b | kg | Acero en barras con resaltes, A44-28H, de varios diámetros, según NCh204.Of77. (material) | 0.720 | 507.60 | 365.47 |
| mt09reh460 | kg | Adhesivo de dos componentes a base de resina epoxi, para uso estructural. (material) | 1.708 | 6763.42 | 11551.92 |
| mq08lch030 | h | Equipo de chorro de aire a presión. (maquinaria) | 0.176 | 1536.69 | 270.46 |
| mq06eim010 | h | Equipo de inyección manual de morteros fluidos y resinas. (maquinaria) | 0.134 | 830.35 | 111.27 |
| mo020 | h | Maestro 1ª construcción. (mano de obra) | 0.763 | 4856.40 | 3705.43 |
| mo113 | h | Jornal construcción. (mano de obra) | 0.763 | 3431.79 | 2618.46 |
| % | % | Herramientas | 2 % | 18623.01 | 372.46 |
|  |  | Costes directos |  |  | 18995.47 |
