# Bancada continua flotante antivibración

- Propiedad del archivo: CYPE INGENIEROS, S.A.
- Formato: FIEBDC-3/2002
- Ámbito geográfico: Chile
- Divisa: CHL
- Costes indirectos: 3.00 %
- Gastos generales: 13.00 %
- Beneficio industrial: 6.00 %
- IVA: 19.00 %

**HBH020** Ud Bancada continua flotante antivibración, de hormigón armado, para apoyo de maquinaria, de 150x100x16 cm, compuesta de hormigón H20 (20) 20/6, no expuesto a ciclos hielo-deshielo, exposición a sulfatos despreciable, sin requerimiento de permeabilidad, no expuesto a ambientes salinos, docilidad blanda, preparado en obra, con cemento grado normal, y vaciado con medios manuales, malla electrosoldada sin economía de borde tipo C 139 de acero AT56-50H, separación 100x100 mm y Ø longitudinal 4,2 mm, sobre una lámina de espuma de polietileno de alta densidad, de 3 mm de espesor, apoyada sobre paneles antivibración de fibra de vidrio moldeada con ligante sintético, de 50 mm de espesor. Incluso capa separadora de film de polietileno de 0,05 mm de espesor y moldaje perimetral de ladrillo cerámico hueco.
Bancada continua flotante antivibración, de hormigón armado, para apoyo de maquinaria, de 150x100x16 cm, compuesta de hormigón H20 (20) 20/6, no expuesto a ciclos hielo-deshielo, exposición a sulfatos despreciable, sin requerimiento de permeabilidad, no expuesto a ambientes salinos, docilidad blanda, preparado en obra, con cemento grado normal, y vaciado con medios manuales, malla electrosoldada sin economía de borde tipo C 139 de acero AT56-50H, separación 100x100 mm y Ø longitudinal 4,2 mm, sobre una lámina de espuma de polietileno de alta densidad, de 3 mm de espesor, apoyada sobre paneles antivibración de fibra de vidrio moldeada con ligante sintético, de 50 mm de espesor. Incluso capa separadora de film de polietileno de 0,05 mm de espesor y moldaje perimetral de ladrillo cerámico hueco.
Incluye: Replanteo y trazado de la bancada. Colocación del film de polietileno. Colocación y fijación del moldaje perimetral. Colocación del panel antivibración. Colocación de la lámina antiimpacto. Colocación de las armaduras con separadores homologados. Preparación del hormigón. Vaciado y compactación del hormigón. Regleado y nivelación de la capa de compresión. Curado del hormigón.
Criterio de medición de proyecto: Número de unidades previstas, según documentación gráfica de Proyecto.
Criterio de medición de obra: Se medirá el número de unidades realmente ejecutadas según especificaciones de Proyecto.

| Código | Ud | Descripción | Rendimiento | Precio | Importe |
|---|---|---|---|---|---|
| mt16png010a | m² | Film de polietileno de 0,05 mm de espesor y 46 g/m² de masa superficial. (material) | 1.575 | 149.43 | 235.35 |
| mt04lvc010h | Ud | Ladrillo cerámico hueco doble, para revestir, 33x16x9 cm, densidad 810 kg/m³. (material) | 14.706 | 144.18 | 2120.31 |
| mt08aaa010a | m³ | Agua. (material) | 0.049 | 826.87 | 40.52 |
| mt09mif010ca | t | Mortero industrial para albañilería, de cemento, color gris, categoría M-5 (resistencia a compresión 5 N/mm²), suministrado en sacos. (material) | 0.012 | 18202.56 | 218.43 |
| mt16pnc020a | m² | Lámina de espuma de polietileno de alta densidad de 3 mm de espesor; proporcionando una reducción del nivel global de presión de ruido de impactos de 16 dB. (material) | 1.575 | 409.25 | 644.57 |
| mt16pnc010a | m | Cinta viscoelástica autoadhesiva con autoprotección de aluminio, de 50 mm de anchura y de 1,5 mm de espesor, para sellado de juntas. (material) | 0.158 | 699.14 | 110.46 |
| mt16avg070a | Ud | Panel antivibración de fibra de vidrio moldeada con ligante sintético, de 1150x550x50 mm y 2000 kg/cm² de carga máxima a compresión. (material) | 2.609 | 10742.92 | 28028.28 |
| mt07ame110ada | m² | Malla electrosoldada sin economía de borde tipo C 139 de acero AT56-50H, separación 100x100 mm, con barras longitudinales de 4,2 mm de diámetro y barras transversales de 4,2 mm de diámetro, según NCh 218.Of77. (material) | 1.650 | 1680.50 | 2772.83 |
| mt01arg000e | m³ | Arena cribada. (material) | 0.120 | 9936.55 | 1192.39 |
| mt01arg001em | m³ | Árido grueso homogeneizado de tamaño máximo 20 mm. (material) | 0.206 | 16247.60 | 3347.01 |
| mt08cem000e | kg | Cemento gris en sacos. (material) | 76.560 | 90.08 | 6896.52 |
| mq06hor010 | h | Concretera. (maquinaria) | 0.185 | 899.54 | 166.41 |
| mo042 | h | Maestro 1ª estructurista. (mano de obra) | 0.337 | 5142.92 | 1733.16 |
| mo089 | h | Ayudante de estructurista. (mano de obra) | 0.337 | 3790.39 | 1277.36 |
| mo113 | h | Jornal construcción. (mano de obra) | 0.561 | 3460.64 | 1941.42 |
| mo020 | h | Maestro 1ª construcción. (mano de obra) | 0.409 | 4897.22 | 2002.96 |
| mo112 | h | Jornal especializado de construcción. (mano de obra) | 0.374 | 3533.46 | 1321.51 |
| mo054 | h | Maestro 1ª montador de aislamientos. (mano de obra) | 0.335 | 5061.95 | 1695.75 |
| mo101 | h | Ayudante montador de aislamientos. (mano de obra) | 0.167 | 3610.21 | 602.91 |
| % | % | Herramientas | 2 % | 56348.15 | 1126.96 |
|  |  | Costes directos |  |  | 57475.11 |
