# Aislamiento térmico por el exterior de fachadas

- Propiedad del archivo: CYPE INGENIEROS, S.A.
- Formato: FIEBDC-3/2002
- Ámbito geográfico: Chile
- Divisa: CHL
- Costes indirectos: 3.00 %
- Gastos generales: 13.00 %
- Beneficio industrial: 6.00 %
- IVA: 19.00 %

**NAS060** m² Aislamiento térmico por el exterior de fachadas, con el sistema Wall-Term "REVETÓN", con DITE - 07/0002, compuesto por: panel rígido de poliestireno expandido, Wall-Term EPS Blanco "REVETÓN", de superficie lisa y mecanizado lateral recto, de 20 mm de espesor, fijado al soporte con adhesivo Wall-Term "REVETÓN", mezclado con un 30% de cemento CEM II, y fijaciones mecánicas con taco de expansión y clavo de polipropileno; capa de regularización de adhesivo Wall-Term "REVETÓN", mezclado con un 30% de cemento CEM II, armado con malla de fibra de vidrio antiálcalis, Armadura Wall-Term "REVETÓN", de 4x4 mm de luz de malla, de 160 g/m² de masa superficial y 0,5 mm de espesor; capa de acabado de revestimiento decorativo acrílico, Revetón 1000 "REVETÓN", de color blanco, acabado rayado, sobre imprimación, Similar Liso "REVETÓN", de color blanco. Incluso perfiles de arranque Wall-Term "REVETÓN", de aluminio y perfiles de esquina Wall-Term "REVETÓN", de aluminio, con malla.
Aislamiento térmico por el exterior de fachadas, con el sistema Wall-Term "REVETÓN", con DITE - 07/0002, compuesto por: panel rígido de poliestireno expandido, Wall-Term EPS Blanco "REVETÓN", de superficie lisa y mecanizado lateral recto, de 20 mm de espesor, fijado al soporte con adhesivo Wall-Term "REVETÓN", mezclado con un 30% de cemento CEM II, y fijaciones mecánicas con taco de expansión y clavo de polipropileno; capa de regularización de adhesivo Wall-Term "REVETÓN", mezclado con un 30% de cemento CEM II, armado con malla de fibra de vidrio antiálcalis, Armadura Wall-Term "REVETÓN", de 4x4 mm de luz de malla, de 160 g/m² de masa superficial y 0,5 mm de espesor; capa de acabado de revestimiento decorativo acrílico, Revetón 1000 "REVETÓN", de color blanco, acabado rayado, sobre imprimación, Similar Liso "REVETÓN", de color blanco. Incluso perfiles de arranque Wall-Term "REVETÓN", de aluminio y perfiles de esquina Wall-Term "REVETÓN", de aluminio, con malla.
Incluye: Preparación de la superficie soporte. Colocación de la malla de arranque. Colocación del perfil de arranque. Corte y preparación del aislamiento. Colocación del aislamiento sobre el paramento. Lijado de toda la superficie. Colocación del resto de perfiles. Resolución de los puntos singulares. Aplicación del mortero base y colocación de la malla de fibra de vidrio en la capa de regularización. Formación de juntas. Aplicación de la capa de acabado.
Criterio de medición de proyecto: Superficie medida según documentación gráfica de Proyecto, deduciendo los huecos de superficie mayor de 1 m², añadiendo a cambio la superficie de la parte interior del hueco, correspondiente al desarrollo de jambas y dinteles.
Criterio de medición de obra: Se medirá la superficie realmente ejecutada según especificaciones de Proyecto, deduciendo los huecos de superficie mayor de 1 m², añadiendo a cambio la superficie de la parte interior del hueco, correspondiente al desarrollo de jambas y dinteles.
Criterio de valoración económica: El precio incluye la ejecución de remates en los encuentros con paramentos, revestimientos u otros elementos recibidos en su superficie.

| Código | Ud | Descripción | Rendimiento | Precio | Importe |
|---|---|---|---|---|---|
| mt28mar210a | m | Perfil de arranque, Wall-Term "REVETÓN", de aluminio, en "U", de 30 mm de anchura, con goterón, para nivelación y soporte de los paneles aislantes de los sistemas de aislamiento térmico por el exterior sobre la línea de zócalo. (material) | 0.100 | 2200.81 | 220.08 |
| mt28mar010a | kg | Adhesivo Wall-Term "REVETÓN", compuesto por copolímeros en dispersión acuosa, áridos seleccionados y pigmentos, para adherir y reforzar los paneles aislantes, y como capa base. (material) | 7.500 | 1471.57 | 11036.78 |
| mt08cet020a | t | Cemento CEM II / A-P 32,5 N, a granel. (material) | 0.002 | 51717.58 | 103.44 |
| mt16per010a | m² | Panel rígido de poliestireno expandido, Wall-Term EPS Blanco "REVETÓN", de superficie lisa y mecanizado lateral recto, de 20 mm de espesor, color blanco, resistencia térmica 0,55 m²K/W, conductividad térmica 0,037 W/(mK), densidad 20 kg/m³, Euroclase E de reacción al fuego, con código de designación EPS--L2-W1-T1-S2-P4-DS(N)2-BS150-CS(10)60-TR150. (material) | 1.050 | 3422.11 | 3593.22 |
| mt16per023a | Ud | Taco de expansión de fibra de vidrio reforzada con poliamida, Espiga Wall-Term "REVETÓN", de 90 mm de longitud, con aro de estanqueidad y clavo de polipropileno para fijación de placas aislantes. (material) | 6.000 | 265.97 | 1595.82 |
| mt28mar222a | m | Perfil de esquina, Wall-Term "REVETÓN", de aluminio, con malla incorporada de 10 y 15 cm de anchura a cada lado del perfil, para refuerzo de cantos. (material) | 0.500 | 1440.42 | 720.21 |
| mt28mar230a | m² | Malla de fibra de vidrio antiálcalis, Armadura Wall-Term "REVETÓN", de 4x4 mm de luz de malla, de 160 g/m² de masa superficial y 0,5 mm de espesor, con 306 kp/cm² de resistencia a tracción, para armar morteros. (material) | 1.100 | 1236.41 | 1360.05 |
| mt28mar060a | kg | Imprimación, Similar Liso "REVETÓN", de color blanco, de color blanco, acabado mate, textura lisa, compuesta por copolímeros acrílicos en dispersión acuosa, dióxido de titanio y pigmentos extendedores seleccionados, impermeable al agua de lluvia, permeable al vapor de agua, antimoho y antiverdín y resistente a los rayos UV y a los álcalis; para aplicar con brocha o rodillo. (material) | 0.200 | 4210.72 | 842.14 |
| mt28mar020ab | kg | Revestimiento decorativo acrílico, Revetón 1000 "REVETÓN", de color blanco, acabado rayado, compuesto por copolímeros acrílicos en dispersión acuosa, cargas de granulometría controlada, dióxido de titanio y pigmentos extendedores seleccionados, antimoho y antiverdín, impermeable al agua de lluvia, permeable al vapor de agua y con resistencia a los rayos UV y a los álcalis, para aplicar con llana metálica o de madera. (material) | 2.750 | 2617.48 | 7198.07 |
| mo054 | h | Maestro 1ª montador de aislamientos. (mano de obra) | 0.115 | 5628.66 | 647.30 |
| mo101 | h | Ayudante montador de aislamientos. (mano de obra) | 0.115 | 4063.51 | 467.30 |
| mo039 | h | Maestro 1ª revocador. (mano de obra) | 0.688 | 5466.67 | 3761.07 |
| mo079 | h | Ayudante revocador. (mano de obra) | 0.688 | 4063.51 | 2795.69 |
| % | % | Herramientas | 2 % | 34341.17 | 686.82 |
|  |  | Costes directos |  |  | 35027.99 |
