# Canaleta prefabricada de hormigón polímero

- Propiedad del archivo: CYPE INGENIEROS, S.A.
- Formato: FIEBDC-3/2002
- Ámbito geográfico: Chile
- Costes indirectos: 3.00 %
- Gastos generales: 13.00 %
- Beneficio industrial: 6.00 %
- IVA: 19.00 %

## A Movimientos de tierra

### AS Red de desagüe

#### ASI Sistemas de evacuación de suelos

**ASI050** m Canaleta prefabricada de hormigón polímero, Self "ULMA", de 1000 mm de longitud, 130 mm de ancho exterior, 100 mm de ancho interior y 115 mm de altura, con rejilla nervada de fundición dúctil, carga de rotura 250 kN, modelo FN100UCCM "ULMA".
Suministro y colocación de canaleta prefabricada de hormigón polímero, Self "ULMA", de 1000 mm de longitud, 130 mm de ancho exterior, 100 mm de ancho interior y 115 mm de altura, con rejilla nervada de fundición dúctil, carga de rotura 250 kN, modelo FN100UCCM "ULMA", con cancela de seguridad CS100, colocada sobre solera de hormigón simple H25 (20) 20/6, no expuesto a ciclos hielo-deshielo, exposición a sulfatos despreciable, sin requerimiento de permeabilidad, docilidad blanda de 15 cm de espesor, sentadas con cuña de hormigón H25 (20) 20/6, no expuesto a ciclos hielo-deshielo, exposición a sulfatos despreciable, sin requerimiento de permeabilidad, docilidad blanda. Incluso parte proporcional de accesorios de montaje, piezas especiales, material auxiliar, elementos de sujeción y sin incluir la excavación. Totalmente montada, conexionada a la red general de desagüe y probada.
Incluye: Replanteo y trazado de la canaleta. Eliminación de las tierras sueltas del fondo de la excavación. Vaciado y compactación del hormigón en formación de solera. Montaje de las piezas prefabricadas. Formación de agujeros para conexionado de tubos. Empalme y rejuntado de los colectores a la canaleta. Formación de la cuña de hormigón para la fijación de la canaleta. Colocación de la rejilla.
Criterio de medición de proyecto: Longitud medida en proyección horizontal, según documentación gráfica de Proyecto.
Criterio de medición de obra: Se medirá, en proyección horizontal, la longitud realmente ejecutada según especificaciones de Proyecto.

| Código | Ud | Descripción | Rendimiento | Precio | Importe |
|---|---|---|---|---|---|
| mt10hmf090ameg | m³ | Hormigón simple H25 (20) 20/6, no expuesto a ciclos hielo-deshielo, exposición a sulfatos despreciable, sin requerimiento de permeabilidad, docilidad blanda, con cemento grado normal, preparado en central, según NCh 170.Of85 y ACI 318-08. (material) | 0.103 | 81.17 | 8.36 |
| mt11can020o | Ud | Canaleta prefabricada de hormigón polímero, Self "ULMA", de 1000 mm de longitud, 130 mm de ancho exterior, 100 mm de ancho interior y 115 mm de altura, con rejilla nervada de fundición dúctil, carga de rotura 250 kN, modelo FN100UCCM "ULMA", con cancela de seguridad CS100, incluso parte proporcional de piezas especiales y elementos de sujeción. (material) | 1.000 | 29.31 | 29.31 |
| mt11var020 | Ud | Material auxiliar para saneamiento. (material) | 3.000 | 0.70 | 2.10 |
| au00auh040 |  | Vibrador de hormigón, eléctrico. | 1.000 | 0.00 | 0.00 |
| mo019 | h | Maestro 1ª construcción. (mano de obra) | 0.444 | 6.29 | 2.79 |
| mo111 | h | Jornal construcción. (mano de obra) | 0.468 | 4.24 | 1.98 |
| % | % | Costes directos complementarios | 2 % | 44.54 | 0.89 |
|  |  | Costes directos |  |  | 45.43 |
