# Moldura realizada mediante piezas de ladrillo cerámico hueco, de 24x11,5x7 cm, para revestir

- Propiedad del archivo: CYPE INGENIEROS, S.A.
- Formato: FIEBDC-3/2002
- Ámbito geográfico: Chile
- Costes indirectos: 3.00 %
- Gastos generales: 13.00 %
- Beneficio industrial: 6.00 %
- IVA: 19.00 %

## F Fachadas

### FR Remates de exteriores

#### FRC Molduras

**FRC010** m Moldura realizada mediante piezas de ladrillo cerámico hueco, de 24x11,5x7 cm, para revestir.
Formación de moldura de hueco de fachada con albañilería de ladrillo cerámico hueco, de 12 cm de ancho y 7 cm de espesor, para revestir (revestimiento no incluido en este precio), trabado al cerramiento existente y sentado con mortero de cemento 1:6. Incluso parte proporcional de nivelado, aplomado, cortes, remates y piezas especiales.
Incluye: Preparación de la superficie de apoyo. Replanteo de las piezas en el hueco. Colocación de reglas y plomadas sujetas al muro. Colocación, aplomado, nivelación y alineación de las piezas. Rejuntado y limpieza.
Criterio de medición de proyecto: Longitud medida por su mayor desarrollo lineal, según documentación gráfica de Proyecto.
Criterio de medición de obra: Se medirá, por su mayor desarrollo lineal, la longitud realmente ejecutada según especificaciones de Proyecto, incluyendo la longitud que pudiera perderse en ingletes.

| Código | Ud | Descripción | Rendimiento | Precio | Importe |
|---|---|---|---|---|---|
| mt09moe010a | m³ | Mortero de cemento CEM II/B-P 32,5 N, hidrófugo, tipo M-5, confeccionado en obra con 250 kg/m³ de cemento y una proporción en volumen 1/6. (material) | 0.001 | 100.01 | 0.10 |
| mt04lvc010b | Ud | Ladrillo cerámico hueco doble, para revestir, 24x11,5x7 cm. (material) | 6.000 | 0.11 | 0.66 |
| op00amo010 |  | Amoladora o radial. | 1.000 | 0.00 | 0.00 |
| mo019 | h | Maestro 1ª construcción. (mano de obra) | 0.578 | 6.29 | 3.64 |
| mo111 | h | Jornal construcción. (mano de obra) | 0.578 | 4.24 | 2.45 |
| % | % | Costes directos complementarios | 2 % | 6.85 | 0.14 |
|  |  | Costes directos |  |  | 6.99 |
