# Revestimiento de frente de la losa con piezas rectas de hormigón polímero de superficie pulida en la cara vista, de color gris, de 21x3,5 cm

- Propiedad del archivo: CYPE INGENIEROS, S.A.
- Formato: FIEBDC-3/2002
- Ámbito geográfico: Chile
- Costes indirectos: 3.00 %
- Gastos generales: 13.00 %
- Beneficio industrial: 6.00 %
- IVA: 19.00 %

## F Fachadas

### FR Remates de exteriores

#### FRF Frentes de losa

**FRF010** m Revestimiento de frente de la losa con piezas rectas de hormigón polímero de superficie pulida en la cara vista, de color gris, de 21x3,5 cm.
Formación de revestimiento de frente de la losa con piezas rectas de hormigón polímero de superficie pulida en la cara vista, de color gris, de 21x3,5 cm, con rugosidades y anclajes metálicos de acero inoxidable en la cara oculta para incrementar la adherencia, recibidas con adhesivo cementoso flexible y de gran adherencia. Incluso parte proporcional de regularización de la superficie soporte con mortero de cemento hidrófugo 1:3, formación de juntas de 5 mm entre piezas y en encuentros con otros materiales, y sellado de las mismas con masilla de poliuretano de gran flexibilidad.
Incluye: Replanteo de las piezas. Colocación, aplomado, nivelación y alineación. Sellado de juntas y limpieza.
Criterio de medición de proyecto: Longitud medida por su mayor desarrollo lineal, según documentación gráfica de Proyecto.
Criterio de medición de obra: Se medirá, por su mayor desarrollo lineal, la longitud realmente ejecutada según especificaciones de Proyecto, incluyendo la longitud que pudiera perderse en ingletes.

| Código | Ud | Descripción | Rendimiento | Precio | Importe |
|---|---|---|---|---|---|
| mt09moe010c | m³ | Mortero de cemento CEM II/B-P 32,5 N, hidrófugo, tipo M-15, confeccionado en obra con 450 kg/m³ de cemento y una proporción en volumen 1/3. (material) | 0.002 | 124.98 | 0.25 |
| mt20wwa040 | kg | Adhesivo cementoso flexible y de gran adherencia. (material) | 1.283 | 0.47 | 0.60 |
| mt20zhp020a | m | Piezas rectas de hormigón polímero de superficie pulida en la cara vista, de color gris, de 21x3,5 cm, con rugosidades y anclajes metálicos de acero inoxidable en la cara oculta para incrementar la adherencia. (material) | 1.050 | 14.55 | 15.28 |
| mt20wwa025 | m | Perfil de espuma de polietileno, de 6 mm de diámetro, para relleno de juntas. (material) | 0.210 | 0.37 | 0.08 |
| mt20wwa035 | Ud | Bote de imprimación para masillas (250 cm³). (material) | 0.130 | 5.04 | 0.66 |
| mt20wwa030 | Ud | Bote de masilla de poliuretano impermeable (310 cm³). (material) | 0.261 | 4.95 | 1.29 |
| op00amo010 |  | Amoladora o radial. | 1.000 | 0.00 | 0.00 |
| mo019 | h | Maestro 1ª construcción. (mano de obra) | 0.177 | 6.29 | 1.11 |
| mo111 | h | Jornal construcción. (mano de obra) | 0.177 | 4.24 | 0.75 |
| % | % | Costes directos complementarios | 2 % | 20.02 | 0.40 |
|  |  | Costes directos |  |  | 20.42 |
