# Drenaje bajo placa de fundación

- Propiedad del archivo: CYPE INGENIEROS, S.A.
- Formato: FIEBDC-3/2002
- Ámbito geográfico: Chile
- Costes indirectos: 3.00 %
- Gastos generales: 13.00 %
- Beneficio industrial: 6.00 %
- IVA: 16.00 %

## N Aislamientos e imprimaciones

### NI Imprimaciones

#### NIC Fundaciones

**NIC040** m² Drenaje bajo placa de fundación, con lámina drenante nodular de polietileno de alta densidad, Delta NP Drain "BASF Construction Chemical", color marrón, con nódulos de 8 mm de altura, con geotextil de polipropileno incorporado, resistencia a la compresión 200 kN/m² según ISO 604 y capacidad de drenaje 2,25 l/(s·m), colocada sobre el terreno y preparada para recibir directamente el hormigón de la fundación.
Formación de drenaje bajo placa de fundación, mediante lámina drenante nodular de polietileno de alta densidad, Delta NP Drain "BASF Construction Chemical", color marrón, con nódulos de 8 mm de altura, con geotextil de polipropileno incorporado, resistencia a la compresión 200 kN/m² según ISO 604 y capacidad de drenaje 2,25 l/(s·m), colocada sobre el terreno y preparada para recibir directamente el hormigón de la fundación. Incluso parte proporcional de limpieza y preparación de la superficie y solapes.
Incluye: Limpieza y preparación de la superficie en la que ha de aplicarse la lámina drenante. Colocación de la lámina drenante. Tratamiento de los elementos singulares (ángulos, aristas, etc.).
Criterio de medición de proyecto: Superficie medida según documentación gráfica de Proyecto.
Criterio de medición de obra: Se medirá la superficie realmente ejecutada según especificaciones de Proyecto, incluyendo las entregas y los solapes.

| Código | Ud | Descripción | Rendimiento | Precio | Importe |
|---|---|---|---|---|---|
| mt14gsb040a | m² | Lámina drenante nodular de polietileno de alta densidad, Delta NP Drain "BASF Construction Chemical", color marrón, con nódulos de 8 mm de altura, con geotextil de polipropileno incorporado, resistencia a la compresión 200 kN/m² según ISO 604 y capacidad de drenaje 2,25 l/(s·m). (material) | 1.100 | 5.36 | 5.90 |
| mo027 | h | Maestro 1ª aplicador de láminas impermeabilizantes. (mano de obra) | 0.055 | 6.79 | 0.37 |
| mo062 | h | Ayudante aplicador de láminas impermeabilizantes. (mano de obra) | 0.055 | 4.77 | 0.26 |
| % | % | Costes directos complementarios | 2 % | 6.53 | 0.13 |
|  |  | Costes directos |  |  | 6.66 |
