# Drenaje bajo placa de fundación

- Propiedad del archivo: CYPE INGENIEROS, S.A.
- Formato: FIEBDC-3/2002
- Ámbito geográfico: Chile
- Costes indirectos: 3.00 %
- Gastos generales: 13.00 %
- Beneficio industrial: 6.00 %
- IVA: 16.00 %

## N Aislamientos e imprimaciones

### NI Imprimaciones

#### NIC Fundaciones

**NIC040** m² Drenaje bajo placa de fundación, con lámina drenante nodular, Danodren H25 Plus "DANOSA", de polietileno de alta densidad, con nódulos de 7,3 mm de altura, con geotextil de polipropileno de 120 g/m² incorporado, resistencia a la compresión 300 ± 20% kN/m² según ISO 604 y capacidad de drenaje 4,8 l/(s·m), colocada sobre el terreno y preparada para la posterior imprimación de la losa de hormigón.
Incluye: Limpieza y preparación de la superficie en la que ha de aplicarse la lámina drenante. Colocación de la lámina drenante. Tratamiento de los elementos singulares (ángulos, aristas, etc.).

| Código | Ud | Descripción | Rendimiento | Precio | Importe |
|---|---|---|---|---|---|
| mt14lbd190q | m² | Lámina drenante nodular, Danodren H25 Plus "DANOSA", de polietileno de alta densidad, con nódulos de 7,3 mm de altura, con geotextil de polipropileno de 120 g/m² incorporado, resistencia a la compresión 300 ± 20% kN/m² según ISO 604 y capacidad de drenaje 4,8 l/(s·m). (material) | 1.100 | 7.41 | 8.15 |
| mo027 | h | Maestro 1ª aplicador de láminas impermeabilizantes. (mano de obra) | 0.055 | 6.79 | 0.37 |
| mo062 | h | Ayudante aplicador de láminas impermeabilizantes. (mano de obra) | 0.055 | 4.77 | 0.26 |
| % | % | Costes directos complementarios | 2 % | 8.78 | 0.18 |
|  |  | Costes directos |  |  | 8.96 |
