# Hormigón para armar en placas de fundación

- Propiedad del archivo: CYPE INGENIEROS, S.A.
- Formato: FIEBDC-3/2002
- Ámbito geográfico: Chile
- Divisa: CHL
- Costes indirectos: 3.00 %
- Gastos generales: 13.00 %
- Beneficio industrial: 6.00 %
- IVA: 19.00 %

## C Fundaciones

### CH Hormigones, aceros y moldajes

#### CHH Hormigones

**CHH030** m³ Hormigón para armar en placas de fundación.
Hormigón para armar en placas de fundación, H20 (20) 20/6, no expuesto a ciclos hielo-deshielo, exposición a sulfatos despreciable, sin requerimiento de permeabilidad, no expuesto a ambientes salinos, docilidad blanda, preparado en obra, y vaciado con medios manuales.
Incluye: Preparación del hormigón. Vaciado y compactación del hormigón. Curado del hormigón.
Criterio de medición de proyecto: Volumen teórico, según documentación gráfica de Proyecto.
Criterio de medición de obra: Se medirá el volumen teórico ejecutado según especificaciones de Proyecto, sin incluir los incrementos por excesos de excavación no autorizados.

| Código | Ud | Descripción | Rendimiento | Precio | Importe |
|---|---|---|---|---|---|
| mt08aaa010a | m³ | Agua. (material) | 0.179 | 919.14 | 164.53 |
| mt01arg000e | m³ | Arena cribada. (material) | 0.476 | 10795.99 | 5138.89 |
| mt01arg001em | m³ | Árido grueso homogeneizado, de tamaño máximo 20 mm. (material) | 0.820 | 17652.89 | 14475.37 |
| mt08cem000e | kg | Cemento gris en sacos. (material) | 304.500 | 100.12 | 30486.54 |
| mq06hor010 | h | Concretera eléctrica con una capacidad de amasado de 160 l. (maquinaria) | 0.693 | 2251.44 | 1560.25 |
| au00auh040 |  | Vibrador de hormigón, eléctrico. | 1.000 | 0.00 | 0.00 |
| mo045 | h | Maestro 1ª concretero. (mano de obra) | 0.438 | 9042.60 | 3960.66 |
| mo092 | h | Ayudante concretero. (mano de obra) | 0.525 | 6755.37 | 3546.57 |
| mo113 | h | Jornal construcción. (mano de obra) | 1.313 | 6257.69 | 8216.35 |
| mo112 | h | Jornal especializado de construcción. (mano de obra) | 1.375 | 6361.55 | 8747.13 |
| % | % | Herramientas | 2 % | 76296.29 | 1525.93 |
|  |  | Costes directos |  |  | 77822.22 |
