# Fosa séptica de polietileno de alta densidad (PEAD/HDPE), de 8000 litros, de 2000 mm de diámetro y 3040 mm de longitud, para 40 usuarios (H.E.)

- Propiedad del archivo: CYPE INGENIEROS, S.A.
- Formato: FIEBDC-3/2002
- Ámbito geográfico: Chile
- Divisa: CHL
- Costes indirectos: 3.00 %
- Gastos generales: 13.00 %
- Beneficio industrial: 6.00 %
- IVA: 19.00 %

## I Instalaciones

### IU Urbanas

#### IUE Tratamiento de aguas residuales

**IUE030** Ud Fosa séptica de polietileno de alta densidad (PEAD/HDPE), de 8000 litros, de 2000 mm de diámetro y 3040 mm de longitud, para 40 usuarios (H.E.).
Suministro e instalación de fosa séptica de polietileno de alta densidad (PEAD/HDPE), de 8000 litros, de 2000 mm de diámetro y 3040 mm de longitud, para 40 usuarios (H.E.), con boca de acceso de 500 mm de diámetro, boca de entrada y boca de salida de 125 mm de diámetro.
Incluye: Replanteo. Colocación. Conexionado y comprobación de su correcto funcionamiento.
Criterio de medición de proyecto: Número de unidades previstas, según documentación gráfica de Proyecto.
Criterio de medición de obra: Se medirá el número de unidades realmente ejecutadas según especificaciones de Proyecto.

| Código | Ud | Descripción | Rendimiento | Precio | Importe |
|---|---|---|---|---|---|
| mt46fsp100g | Ud | Fosa séptica de polietileno de alta densidad (PEAD/HDPE), de 8000 litros, de 2000 mm de diámetro y 3040 mm de longitud, para 40 usuarios (H.E.), con boca de acceso de 500 mm de diámetro, boca de entrada y boca de salida de 125 mm de diámetro, para tratamiento primario de aguas residuales. (material) | 1.000 | 3209112.63 | 3209112.63 |
| mo008 | h | Maestro 1ª gasfitero. (mano de obra) | 3.276 | 5122.14 | 16780.13 |
| mo107 | h | Ayudante gasfitero. (mano de obra) | 3.276 | 3642.04 | 11931.32 |
| % | % | Herramientas | 2 % | 3237824.08 | 64756.48 |
|  |  | Costes directos |  |  | 3302580.56 |
