# Línea subterránea de 20 kV en canalización entubada bajo acera

- Propiedad del archivo: CYPE INGENIEROS, S.A.
- Formato: FIEBDC-3/2002
- Ámbito geográfico: Chile
- Costes indirectos: 3.00 %
- Gastos generales: 13.00 %
- Beneficio industrial: 6.00 %
- IVA: 19.00 %

## I Instalaciones

### IU Urbanas

#### IUM Líneas subterráneas de alta tensión

**IUM015** m Línea subterránea de 20 kV en canalización entubada bajo acera, formada por 3 cables unipolares HEPRZ1, con conductor de aluminio, de 150 mm² de sección y dos tubos protectores de polietileno de doble pared, Aiscan-DBN "AISCAN", de 160 mm de diámetro.
Suministro e instalación de línea subterránea de 20 kV en canalización entubada bajo acera formada por 3 cables unipolares, con conductor de aluminio, HEPRZ1, de 150 mm² de sección y dos tubos protectores de polietileno de doble pared, Aiscan-DBN "AISCAN", de 160 mm de diámetro, resistencia a compresión mayor de 450 N, suministrado en barra, colocado sobre cama o lecho de arena de 5 cm de espesor, debidamente compactada y nivelada con pisón vibrante de guiado manual, relleno lateral compactando hasta los riñones y posterior relleno con la misma arena hasta 10 cm por encima de la generatriz superior de la tubería, sin incluir la excavación ni el posterior relleno principal de las zanjas. Incluso hilo guía y. Totalmente montada, conexionada y probada.
Incluye: Replanteo y trazado de la zanja. Ejecución del lecho de arena para asiento de los tubos. Colocación de los tubos en la zanja. Ejecución del relleno envolvente de arena. Tendido de cables. Conexionado.
Criterio de medición de proyecto: Longitud medida según documentación gráfica de Proyecto.
Criterio de medición de obra: Se medirá la longitud realmente ejecutada según especificaciones de Proyecto.

| Código | Ud | Descripción | Rendimiento | Precio | Importe |
|---|---|---|---|---|---|
| mt01ara010 | m³ | Arena de 0 a 5 mm de diámetro. (material) | 0.065 | 12.10 | 0.79 |
| mt35aia070ph | m | Tubo rígido, suministrado en barra, de polietileno de doble pared (interior lisa y exterior corrugada), de color naranja, Aiscan-DBN "AISCAN", de 160 mm de diámetro nominal, para canalización enterrada, resistencia a la compresión 450 N, resistencia al impacto 40 julios, con grado de protección IP 549. Incluso parte proporcional de abrazaderas, elementos de sujeción y accesorios (curvas, manguitos, tes, codos y curvas flexibles). (material) | 2.000 | 10.28 | 20.56 |
| mt35cun500b | m | Cable unipolar HEPRZ1, con conductor de aluminio clase 2 de 150 mm² de sección, con aislamiento de etileno propileno de alto módulo (HEPR), pantalla de corona de hilos de cobre y cubierta de compuesto termoplástico a base de poliolefina libre de halógenos (Z1), siendo su tensión asignada de 12/20 kV. Según UNE-HD 620-9E. (material) | 3.000 | 21.35 | 64.05 |
| mt35www010 | Ud | Material auxiliar para instalaciones eléctricas. (material) | 0.200 | 1.58 | 0.32 |
| mq04dua020b | h | Dumper de descarga frontal de 2 t de carga útil. (maquinaria) | 0.007 | 9.38 | 0.07 |
| mq02rop020 | h | Pisón vibrante de guiado manual, de 80 kg, con placa de 30x30 cm, tipo rana. (maquinaria) | 0.053 | 3.54 | 0.19 |
| mq02cia020j | h | Camión cisterna de 8 m³ de capacidad. (maquinaria) | 0.004 | 40.59 | 0.16 |
| mo019 | h | Maestro 1ª construcción. (mano de obra) | 0.056 | 6.29 | 0.35 |
| mo111 | h | Jornal construcción. (mano de obra) | 0.056 | 4.24 | 0.24 |
| mo002 | h | Maestro 1ª electricista. (mano de obra) | 0.236 | 6.50 | 1.53 |
| mo100 | h | Ayudante electricista. (mano de obra) | 0.184 | 4.41 | 0.81 |
| % | % | Costes directos complementarios | 2 % | 89.07 | 1.78 |
|  |  | Costes directos |  |  | 90.85 |
