# Aplicación manual de pintura alcídica color negro, para enmascaramiento de flechas e inscripciones en viales

- Propiedad del archivo: CYPE INGENIEROS, S.A.
- Formato: FIEBDC-3/2002
- Ámbito geográfico: Chile
- Divisa: CHL
- Costes indirectos: 3.00 %
- Gastos generales: 13.00 %
- Beneficio industrial: 6.00 %
- IVA: 19.00 %

## M Firmes y pisos urbanos

### MS Señalética vial

#### MSH Señalética horizontal

**MSH070** m² Aplicación manual de pintura alcídica color negro, para enmascaramiento de flechas e inscripciones en viales.
Aplicación manual de pintura alcídica color negro, para enmascaramiento de flechas e inscripciones en viales.
Incluye: Replanteo. Barrido mediante barredora mecánica. Aplicación manual de la mezcla.
Criterio de medición de proyecto: Superficie medida según documentación gráfica de Proyecto.
Criterio de medición de obra: Se medirá la superficie realmente fresada según especificaciones de Proyecto.

| Código | Ud | Descripción | Rendimiento | Precio | Importe |
|---|---|---|---|---|---|
| mt27mvh030c | kg | Pintura alcídica color negro. (material) | 0.720 | 1900.80 | 1368.58 |
| mo041 | h | Maestro 1ª construcción de obra civil. (mano de obra) | 0.122 | 5466.67 | 666.93 |
| mo087 | h | Ayudante construcción de obra civil. (mano de obra) | 0.245 | 4063.51 | 995.56 |
| % | % | Herramientas | 2 % | 3031.07 | 60.62 |
|  |  | Costes directos |  |  | 3091.69 |
