# Canaleta prefabricada de hormigón polímero

- Propiedad del archivo: CYPE INGENIEROS, S.A.
- Formato: FIEBDC-3/2002
- Ámbito geográfico: Chile
- Costes indirectos: 3.00 %
- Gastos generales: 13.00 %
- Beneficio industrial: 6.00 %
- IVA: 19.00 %

## A Movimientos de tierra

### AS Red de desagüe

#### ASI Sistemas de evacuación de suelos

**ASI050** m Canaleta prefabricada de hormigón polímero, Self 200 "ULMA", de 1000 mm de longitud, 204 mm de ancho exterior, 150 mm de ancho interior y 140 mm de altura, con rejilla entramada de acero galvanizado, carga de rotura 125 kN, modelo GE150UCB "ULMA".
Suministro y colocación de canaleta prefabricada de hormigón polímero, Self 200 "ULMA", de 1000 mm de longitud, 204 mm de ancho exterior, 150 mm de ancho interior y 140 mm de altura, con rejilla entramada de acero galvanizado, carga de rotura 125 kN, modelo GE150UCB "ULMA", provista de hendiduras direccionadoras del agua hacia el interior del canal a 60°, con cancela de seguridad CS150, colocada sobre solera de hormigón simple H20 (20) 20/6, no expuesto a ciclos hielo-deshielo, exposición a sulfatos despreciable, sin requerimiento de permeabilidad, docilidad blanda de 10 cm de espesor. Incluso parte proporcional de accesorios de montaje, piezas especiales, material auxiliar, elementos de sujeción y sin incluir la excavación. Totalmente montada, conexionada a la red general de desagüe y probada.
Incluye: Replanteo y trazado de la canaleta. Eliminación de las tierras sueltas del fondo de la excavación. Vaciado y compactación del hormigón en formación de solera. Montaje de las piezas prefabricadas. Formación de agujeros para conexionado de tubos. Empalme y rejuntado de los colectores a la canaleta. Colocación de la rejilla.
Criterio de medición de proyecto: Longitud medida en proyección horizontal, según documentación gráfica de Proyecto.
Criterio de medición de obra: Se medirá, en proyección horizontal, la longitud realmente ejecutada según especificaciones de Proyecto.

| Código | Ud | Descripción | Rendimiento | Precio | Importe |
|---|---|---|---|---|---|
| mt10hmf090aieg | m³ | Hormigón simple H20 (20) 20/6, no expuesto a ciclos hielo-deshielo, exposición a sulfatos despreciable, sin requerimiento de permeabilidad, docilidad blanda, con cemento grado normal, preparado en central, según NCh 170.Of85 y ACI 318-08. (material) | 0.046 | 77.10 | 3.55 |
| mt11can020D | Ud | Canaleta prefabricada de hormigón polímero, Self 200 "ULMA", de 1000 mm de longitud, 204 mm de ancho exterior, 150 mm de ancho interior y 140 mm de altura, con rejilla entramada de acero galvanizado, carga de rotura 125 kN, modelo GE150UCB "ULMA", provista de hendiduras direccionadoras del agua hacia el interior del canal a 60°, con cancela de seguridad CS150, incluso parte proporcional de piezas especiales y elementos de sujeción. (material) | 1.000 | 47.22 | 47.22 |
| mt11var020 | Ud | Material auxiliar para saneamiento. (material) | 3.000 | 0.70 | 2.10 |
| au00auh040 |  | Vibrador de hormigón, eléctrico. | 1.000 | 0.00 | 0.00 |
| mo019 | h | Maestro 1ª construcción. (mano de obra) | 0.666 | 6.29 | 4.19 |
| mo111 | h | Jornal construcción. (mano de obra) | 0.710 | 4.24 | 3.01 |
| % | % | Costes directos complementarios | 2 % | 60.07 | 1.20 |
|  |  | Costes directos |  |  | 61.27 |
