# Arranque de fundación

- Propiedad del archivo: CYPE INGENIEROS, S.A.
- Formato: FIEBDC-3/2002
- Ámbito geográfico: Chile
- Divisa: CHL
- Costes indirectos: 3.00 %
- Gastos generales: 13.00 %
- Beneficio industrial: 6.00 %
- IVA: 19.00 %

## C Fundaciones

### CN Nivelación

#### CNE Arranques de fundación

**CNE010** m³ Arranque de fundación.
Arranque de fundación de hormigón armado para pilares, realizado con hormigón H20 (20) 20/6, no expuesto a ciclos hielo-deshielo, exposición a sulfatos despreciable, sin requerimiento de permeabilidad, no expuesto a ambientes salinos, docilidad blanda, preparado en obra, con cemento grado normal, y vaciado con medios manuales, y acero A63-42H, con una cuantía aproximada de 95 kg/m³. Incluso alambre de atar y separadores.
Criterio de valoración económica: El precio incluye el corte, doblado y armado del acero en el área de procesamiento de armadura, en obra y el montaje en el lugar definitivo de su colocación en obra, pero no incluye el moldaje.
Incluye: Replanteo. Colocación de la armadura con separadores homologados. Preparación del hormigón. Vaciado y compactación del hormigón. Curado del hormigón.
Criterio de medición de proyecto: Volumen medido sobre las secciones teóricas de cálculo, según documentación gráfica de Proyecto.
Criterio de medición de obra: Se medirá el volumen teórico ejecutado según especificaciones de Proyecto.

| Código | Ud | Descripción | Rendimiento | Precio | Importe |
|---|---|---|---|---|---|
| mt07sep010ac | Ud | Separador homologado de plástico, para armaduras de pilares de varios diámetros. (material) | 12.000 | 56.26 | 675.12 |
| mt07aco100a | kg | Acero en barras con resaltes, A63-42H, de varios diámetros, según NCh204.Of77. (material) | 99.750 | 680.54 | 67883.87 |
| mt08var050 | kg | Alambre galvanizado para atar, de 1,30 mm de diámetro. (material) | 0.950 | 919.27 | 873.31 |
| mt08aaa010a | m³ | Agua. (material) | 0.179 | 919.27 | 164.55 |
| mt01arg000e | m³ | Arena cribada. (material) | 0.476 | 10769.02 | 5126.05 |
| mt01arg001em | m³ | Árido grueso homogeneizado, de tamaño máximo 20 mm. (material) | 0.820 | 17608.80 | 14439.22 |
| mt08cem000e | kg | Cemento gris en sacos. (material) | 304.500 | 100.14 | 30492.63 |
| mq06hor010 | h | Concretera eléctrica con una capacidad de amasado de 160 l. (maquinaria) | 0.630 | 2206.20 | 1389.91 |
| op00ciz020 |  | Cizalla para acero en barras con resaltes. | 1.000 | 0.00 | 0.00 |
| op00ata010 |  | Atadora de armadura. | 1.000 | 0.00 | 0.00 |
| au00auh040 |  | Vibrador de hormigón, eléctrico. | 1.000 | 0.00 | 0.00 |
| mo043 | h | Maestro 1ª enfierrador. (mano de obra) | 1.037 | 8665.87 | 8986.51 |
| mo090 | h | Ayudante enfierrador. (mano de obra) | 1.296 | 6473.56 | 8389.73 |
| mo113 | h | Jornal construcción. (mano de obra) | 1.194 | 5997.35 | 7160.84 |
| mo112 | h | Jornal especializado de construcción. (mano de obra) | 1.250 | 6095.47 | 7619.34 |
| mo045 | h | Maestro 1ª concretero. (mano de obra) | 0.080 | 8665.87 | 693.27 |
| mo092 | h | Ayudante concretero. (mano de obra) | 0.318 | 6473.56 | 2058.59 |
| % | % | Herramientas | 2 % | 155952.94 | 3119.06 |
|  |  | Costes directos |  |  | 159072.00 |
