# Descabezado de pilote de hormigón armado, de 65 cm de diámetro, con compresor con martillo neumático y carga mecánica de los escombros sobre camión o contenedor

- Propiedad del archivo: CYPE INGENIEROS, S.A.
- Formato: FIEBDC-3/2002
- Ámbito geográfico: Chile
- Costes indirectos: 3.00 %
- Gastos generales: 13.00 %
- Beneficio industrial: 6.00 %
- IVA: 16.00 %

## C Fundaciones

### CP Profundas

#### CPI Pilotes en sitio

**CPI090** m Descabezado de pilote de hormigón armado, de 65 cm de diámetro, con compresor con martillo neumático y carga mecánica de los escombros sobre camión o contenedor.
Descabezado de pilote de hormigón armado, de 65 cm de diámetro, mediante picado del hormigón de la cabeza del pilote que no reúne las características mecánicas necesarias, con compresor con martillo neumático. Incluso limpieza y carga mecánica de los escombros procedentes del descabezado sobre camión o contenedor.
Incluye: Descabezado. Doblado de armaduras. Limpieza y carga mecánica de los escombros procedentes del descabezado sobre camión o contenedor.
Criterio de medición de proyecto: Longitud medida según documentación gráfica de Proyecto.
Criterio de medición de obra: Se medirá la longitud realmente ejecutada según especificaciones de Proyecto.

| Código | Ud | Descripción | Rendimiento | Precio | Importe |
|---|---|---|---|---|---|
| mq05pdm010c | h | Compresor portátil eléctrico 9 m³/min de caudal. (maquinaria) | 0.376 | 10.64 | 4.00 |
| mq05mai030 | h | Martillo neumático. (maquinaria) | 0.753 | 3.54 | 2.67 |
| mq01exn010 | h | Miniretroexcavadora sobre neumáticos 52 CV. (maquinaria) | 0.006 | 34.44 | 0.21 |
| mo103 | h | Jornal especializado de construcción. (mano de obra) | 0.953 | 4.61 | 4.39 |
| mo104 | h | Jornal construcción. (mano de obra) | 0.299 | 4.52 | 1.35 |
| % | % | Costes directos complementarios | 2 % | 12.62 | 0.25 |
|  |  | Costes directos |  |  | 12.87 |
