# Montaje de sistema de moldaje recuperable de madera en placa de fundación

- Propiedad del archivo: CYPE INGENIEROS, S.A.
- Formato: FIEBDC-3/2002
- Ámbito geográfico: Chile
- Costes indirectos: 3.00 %
- Gastos generales: 13.00 %
- Beneficio industrial: 6.00 %
- IVA: 19.00 %

## C Fundaciones

### CS Superficiales

#### CSL Losas

**CSL020** m² Montaje de sistema de moldaje recuperable de madera en placa de fundación.
Montaje de sistema de moldaje recuperable de madera, en placa de fundación, formado por tablones de madera, y posterior retiro del sistema de moldaje. Incluso parte proporcional de elementos de sustentación, fijación y acodalamientos necesarios para su estabilidad y aplicación de líquido desmoldante.
Incluye: Replanteo. Montaje del sistema de moldaje. Retiro del sistema de moldaje.
Criterio de medición de proyecto: Superficie medida según documentación gráfica de Proyecto.
Criterio de medición de obra: Se medirá la superficie de hormigón en contacto con el moldaje realmente ejecutada según especificaciones de Proyecto.

| Código | Ud | Descripción | Rendimiento | Precio | Importe |
|---|---|---|---|---|---|
| mt08ema050 | m³ | Madera para encofrar, de 26 mm de espesor, en fundaciones. (material) | 0.010 | 206.30 | 2.06 |
| mt08var050 | kg | Alambre galvanizado para atar, de 1,30 mm de diámetro. (material) | 0.008 | 1.13 | 0.01 |
| mt08var060 | kg | Puntas de acero de 20x100 mm. (material) | 0.040 | 7.18 | 0.29 |
| op00sie020 |  | Sierra de disco fijo, para mesa de trabajo. | 1.000 | 0.00 | 0.00 |
| mo043 | h | Maestro 1ª carpintero de obra gruesa. (mano de obra) | 0.333 | 6.61 | 2.20 |
| mo089 | h | Ayudante carpintero de obra gruesa. (mano de obra) | 0.333 | 4.64 | 1.55 |
| % | % | Costes directos complementarios | 2 % | 6.11 | 0.12 |
|  |  | Costes directos |  |  | 6.23 |
