# Zapata corrida de fundación

- Propiedad del archivo: CYPE INGENIEROS, S.A.
- Formato: FIEBDC-3/2002
- Ámbito geográfico: Chile
- Costes indirectos: 3.00 %
- Gastos generales: 13.00 %
- Beneficio industrial: 6.00 %
- IVA: 19.00 %

## C Fundaciones

### CS Superficiales

#### CSV Zapatas corridas

**CSV015** m³ Zapata corrida de fundación, de hormigón ciclópeo, realizada con hormigón H20 (20) 40/5, no expuesto a ciclos hielo-deshielo, exposición a sulfatos despreciable, sin requerimiento de permeabilidad, docilidad plástica, preparado en central, con cemento grado normal, (60% de volumen) y bolón desplazador entre 80 y 150 mm de diámetro (40% de volumen).
Formación de zapata corrida de fundación, de hormigón ciclópeo, realizada en excavación previa, con hormigón H20 (20) 40/5, no expuesto a ciclos hielo-deshielo, exposición a sulfatos despreciable, sin requerimiento de permeabilidad, docilidad plástica, preparado en central, con cemento grado normal, (60% de volumen) y bolón desplazador entre 80 y 150 mm de diámetro (40% de volumen). Incluso parte proporcional de compactación y curado del hormigón.
Incluye: Replanteo y trazado de las vigas y de los pilares u otros elementos estructurales que apoyen en las mismas. Vaciado y compactación del hormigón. Vaciado de los bolos en el hormigón fresco. Coronación y enrase de cimientos. Curado del hormigón.
Criterio de medición de proyecto: Superficie medida según documentación gráfica de Proyecto.
Criterio de medición de obra: Se medirá el volumen teórico ejecutado según especificaciones de Proyecto, sin incluir los incrementos por excesos de excavación no autorizados.

| Código | Ud | Descripción | Rendimiento | Precio | Importe |
|---|---|---|---|---|---|
| mt10hmf090aiie | m³ | Hormigón simple H20 (20) 40/5, no expuesto a ciclos hielo-deshielo, exposición a sulfatos despreciable, sin requerimiento de permeabilidad, docilidad plástica, con cemento grado normal, preparado en central, según NCh 170.Of85 y ACI 318-08. (material) | 0.660 | 71.68 | 47.31 |
| mt01are040 | m³ | Bolón desplazador de 15 a 30 cm de diámetro. (material) | 0.400 | 17.46 | 6.98 |
| au00auh020 |  | Canaleta para vaciado del hormigón. | 1.000 | 0.00 | 0.00 |
| au00auh040 |  | Vibrador de hormigón, eléctrico. | 1.000 | 0.00 | 0.00 |
| mo041 | h | Maestro 1ª estructurista. (mano de obra) | 0.342 | 6.61 | 2.26 |
| mo087 | h | Ayudante de estructurista. (mano de obra) | 0.342 | 4.64 | 1.59 |
| mo111 | h | Jornal construcción. (mano de obra) | 0.978 | 4.24 | 4.15 |
| % | % | Costes directos complementarios | 2 % | 62.29 | 1.25 |
|  |  | Costes directos |  |  | 63.54 |
