# Zapata de fundación de hormigón simple

- Propiedad del archivo: CYPE INGENIEROS, S.A.
- Formato: FIEBDC-3/2002
- Ámbito geográfico: Chile
- Divisa: CHL
- Costes indirectos: 3.00 %
- Gastos generales: 13.00 %
- Beneficio industrial: 6.00 %
- IVA: 19.00 %

## C Fundaciones

### CS Superficiales

#### CSZ Zapatas

**CSZ015** m³ Zapata de fundación de hormigón simple.
Zapata de fundación de hormigón simple, realizada con hormigón H20 (20) 20/6, no expuesto a ciclos hielo-deshielo, exposición a sulfatos despreciable, sin requerimiento de permeabilidad, docilidad blanda, preparado en central, con cemento grado normal.
Criterio de valoración económica: El precio no incluye el moldaje.
Incluye: Replanteo y trazado de las zapatas y de los pilares u otros elementos estructurales que apoyen en las mismas. Preparación del hormigón. Vaciado y compactación del hormigón. Coronación y enrase de cimientos. Curado del hormigón.
Criterio de medición de proyecto: Volumen teórico, según documentación gráfica de Proyecto.
Criterio de medición de obra: Se medirá el volumen teórico ejecutado según especificaciones de Proyecto, sin incluir los incrementos por excesos de excavación no autorizados.

| Código | Ud | Descripción | Rendimiento | Precio | Importe |
|---|---|---|---|---|---|
| mt08aaa010a | m³ | Agua. (material) | 0.187 | 924.20 | 172.83 |
| mt01arg000e | m³ | Arena cribada. (material) | 0.498 | 10855.37 | 5405.97 |
| mt01arg001em | m³ | Árido grueso homogeneizado, de tamaño máximo 20 mm. (material) | 0.859 | 17750.00 | 15247.25 |
| mt08cem000e | kg | Cemento gris en sacos. (material) | 319.000 | 100.67 | 32113.73 |
| mq06hor010 | h | Concretera eléctrica con una capacidad de amasado de 160 l. (maquinaria) | 0.660 | 2262.69 | 1493.38 |
| au00auh040 |  | Vibrador de hormigón, eléctrico. | 1.000 | 0.00 | 0.00 |
| mo045 | h | Maestro 1ª concretero. (mano de obra) | 0.057 | 9042.60 | 515.43 |
| mo092 | h | Ayudante concretero. (mano de obra) | 0.284 | 6755.37 | 1918.53 |
| mo113 | h | Jornal construcción. (mano de obra) | 1.194 | 6257.69 | 7471.68 |
| mo112 | h | Jornal especializado de construcción. (mano de obra) | 1.250 | 6361.55 | 7951.94 |
| % | % | Herramientas | 2 % | 72290.74 | 1445.81 |
|  |  | Costes directos |  |  | 73736.55 |
