# Formación de moldaje perdido de albañilería de bloque de hormigón, de 20 cm de espesor, en zapata de fundación

- Propiedad del archivo: CYPE INGENIEROS, S.A.
- Formato: FIEBDC-3/2002
- Ámbito geográfico: Chile
- Costes indirectos: 3.00 %
- Gastos generales: 13.00 %
- Beneficio industrial: 6.00 %
- IVA: 19.00 %

## C Fundaciones

### CS Superficiales

#### CSZ Zapatas

**CSZ020** m² Formación de moldaje perdido de albañilería de bloque de hormigón, de 20 cm de espesor, en zapata de fundación.
Formación de moldaje perdido de albañilería de 20 cm de espesor, realizada con bloque hueco de hormigón gris de 40x20x20 cm, para revestir, y recibida con mortero de cemento 1:6, en zapata de fundación. Incluso parte proporcional de ejecución de encuentros.
Incluye: Replanteo. Colocación y aplomado de miras en las esquinas. Tendido de hilos entre miras. Colocación de las piezas por hiladas a nivel.
Criterio de medición de proyecto: Superficie medida según documentación gráfica de Proyecto.
Criterio de medición de obra: Se medirá la superficie de hormigón en contacto con el moldaje realmente ejecutada según especificaciones de Proyecto.

| Código | Ud | Descripción | Rendimiento | Precio | Importe |
|---|---|---|---|---|---|
| mt02bhg010d | Ud | Bloque hueco de hormigón, para revestir, color gris, 40x20x20 cm, resistencia normalizada R10 (10 N/mm²), incluso parte proporcional de piezas especiales: zunchos y medios. (material) | 12.600 | 0.67 | 8.44 |
| mt09mor010c | m³ | Mortero de cemento CEM II/B-P 32,5 N tipo M-5, confeccionado en obra con 250 kg/m³ de cemento y una proporción en volumen 1/6. (material) | 0.009 | 118.22 | 1.06 |
| mo019 | h | Maestro 1ª construcción. (mano de obra) | 0.587 | 6.29 | 3.69 |
| mo111 | h | Jornal construcción. (mano de obra) | 0.293 | 4.24 | 1.24 |
| % | % | Costes directos complementarios | 2 % | 14.43 | 0.29 |
|  |  | Costes directos |  |  | 14.72 |
