# Demolición de zuncho, nervio en sitio o viga de hormigón armado

- Propiedad del archivo: CYPE INGENIEROS, S.A.
- Formato: FIEBDC-3/2002
- Ámbito geográfico: Chile
- Divisa: CHL
- Costes indirectos: 3.00 %
- Gastos generales: 13.00 %
- Beneficio industrial: 6.00 %
- IVA: 19.00 %

## D Demoliciones

### DE Estructuras

#### DEH Hormigón

**DEH050** m³ Demolición de zuncho, nervio en sitio o viga de hormigón armado.
Demolición de viga de hormigón armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.000 | 2996.97 | 17981.82 |
| mq05pdm110 | h | Compresor portátil diesel media presión 10 m³/min. (maquinaria) | 3.000 | 5083.10 | 15249.30 |
| mq08sol010 | h | Equipo de oxicorte, con acetileno como combustible y oxígeno como comburente. (maquinaria) | 1.500 | 5413.65 | 8120.48 |
| mo019 | h | Maestro 1ª soldador. (mano de obra) | 1.705 | 8805.63 | 15013.60 |
| mo112 | h | Jornal especializado de construcción. (mano de obra) | 6.820 | 6361.55 | 43385.77 |
| mo113 | h | Jornal construcción. (mano de obra) | 5.684 | 6257.69 | 35568.71 |
| % | % | Herramientas | 2 % | 135319.68 | 2706.39 |
|  |  | Costes directos |  |  | 138026.07 |
