# Pilar de albañilería

- Propiedad del archivo: CYPE INGENIEROS, S.A.
- Formato: FIEBDC-3/2002
- Ámbito geográfico: Chile
- Divisa: CHL
- Costes indirectos: 3.00 %
- Gastos generales: 13.00 %
- Beneficio industrial: 6.00 %
- IVA: 19.00 %

## E Estructuras

### EF Albañilería

#### EFP Pilares

**EFP010** m Pilar de albañilería.
Pilar de albañilería de 1 pie x 1 pie, de ladrillo cerámico visto perforado hidrofugado, color Salmón, acabado liso, 24x11,5x5 cm, con juntas horizontales y verticales de 10 mm de espesor, junta rehundida, recibida con mortero de cemento confeccionado en obra, con 250 kg/m³ de cemento, color gris, dosificación 1:6, suministrado en sacos.
Incluye: Limpieza y preparación de la superficie de apoyo. Replanteo de los ejes del pilar y marcado del perímetro. Colocación y aplomado de miras de referencia. Tendido de hilos entre miras. Colocación de plomos fijos en las aristas. Preparación del mortero. Colocación de las piezas por hiladas a nivel. Repaso de juntas y limpieza.
Criterio de medición de proyecto: Longitud medida a ejes, según documentación gráfica de Proyecto.
Criterio de medición de obra: Se medirá, a ejes, la longitud realmente ejecutada según especificaciones de Proyecto.

| Código | Ud | Descripción | Rendimiento | Precio | Importe |
|---|---|---|---|---|---|
| mt05plt010bb | Ud | Ladrillo cerámico visto perforado hidrofugado, color Salmón, acabado liso, 24x11,5x5 cm, densidad 1700 kg/m³. (material) | 36.000 | 163.57 | 5888.52 |
| mt08aaa010a | m³ | Agua. (material) | 0.010 | 924.20 | 9.24 |
| mt01arg005a | t | Arena de cantera, para mortero preparado en obra. (material) | 0.084 | 11947.94 | 1003.63 |
| mt08cem000e | kg | Cemento gris en sacos. (material) | 12.983 | 100.67 | 1307.00 |
| mq06hor010 | h | Concretera eléctrica con una capacidad de amasado de 160 l. (maquinaria) | 0.036 | 2262.69 | 81.46 |
| mo021 | h | Maestro 1ª albañil. (mano de obra) | 1.030 | 8689.02 | 8949.69 |
| mo078 | h | Ayudante construcción en trabajos de albañilería. (mano de obra) | 1.105 | 6494.86 | 7176.82 |
| mo114 | h | Jornal albañil. (mano de obra) | 0.586 | 6257.69 | 3667.01 |
| % | % | Herramientas | 2 % | 28083.37 | 561.67 |
|  |  | Costes directos |  |  | 28645.04 |
