# Viga de hormigón visto

- Propiedad del archivo: CYPE INGENIEROS, S.A.
- Formato: FIEBDC-3/2002
- Ámbito geográfico: Chile
- Costes indirectos: 3.00 %
- Gastos generales: 13.00 %
- Beneficio industrial: 6.00 %
- IVA: 19.00 %

## E Estructuras

### EH Hormigón armado

#### EHV Vigas

**EHV015** m³ Viga de hormigón visto, realizada con hormigón HA-30/AC/10/IIa, Izyvision "FYM ITALCEMENTI GROUP", preparado en central, y vaciado con bomba, y acero A63-42H, cuantía 150 kg/m³; montaje y retiro del sistema de moldaje de madera (hormigón visto), en planta de hasta 3 m de altura libre.
Formación de viga de hormigón visto, realizada con hormigón HA-30/AC/10/IIa, Izyvision "FYM ITALCEMENTI GROUP", preparado en central, y vaciado con bomba, y acero A63-42H, con una cuantía aproximada de 150 kg/m³, situada en planta de hasta 3 m de altura libre. Montaje y retiro del sistema de moldaje continuo con puntales, sopandas metálicas y superficie de moldaje de madera tratada reforzada con varillas y perfiles, para dejar un acabado visto del hormigón.
Incluye: Replanteo. Montaje del sistema de moldaje. Colocación de las armaduras con separadores homologados. Vaciado del hormigón. Curado del hormigón. Retiro del sistema de moldaje. Reparación de defectos superficiales.
Criterio de medición de proyecto: Volumen medido según documentación gráfica de Proyecto.
Criterio de medición de obra: Se medirá el volumen realmente ejecutado según especificaciones de Proyecto.

| Código | Ud | Descripción | Rendimiento | Precio | Importe |
|---|---|---|---|---|---|
| mt08eva030 | m² | Estructura soporte de moldaje recuperable para la ejecución de elementos de hormigón, compuesta de: portasopandas metálicos y sopandas metálicas. (material) | 0.042 | 9.71 | 0.41 |
| mt08eva040 | m² | Superficie de moldaje de madera compuesta por tableros de 27 mm de espesor de madera de pino con tratamiento desmoldante por ambas caras, reforzados con dos varillas de acero roscado en la parte central y con perfiles metálicos en los extremos. (material) | 2.292 | 1.29 | 2.96 |
| mt50spa050k | m³ | Tablón de madera de pino, dimensiones 20x7,2 cm. (material) | 0.001 | 246.75 | 0.25 |
| mt50spa101 | kg | Clavos de acero. (material) | 1.375 | 0.93 | 1.28 |
| mt08des010 | l | Desmoldante biodegradable compuesto de resinas vegetales, para hormigones con acabado visto. (material) | 0.275 | 6.33 | 1.74 |
| mt50spa081a | Ud | Puntal metálico telescópico, de hasta 3 m de altura. (material) | 0.278 | 10.82 | 3.01 |
| mt07aco020c | Ud | Separador homologado para vigas. (material) | 4.000 | 0.06 | 0.24 |
| mt07aco100a | kg | Acero en barras con resaltes, A63-42H, elaborado en taller y colocado en obra, diámetros varios, según NCh204.Of77. (material) | 150.000 | 0.82 | 123.00 |
| mt08var050 | kg | Alambre galvanizado para atar, de 1,30 mm de diámetro. (material) | 0.010 | 1.13 | 0.01 |
| mt10hai100gja | m³ | Hormigón HA-30/AC/10/IIa, Izyvision "FYM ITALCEMENTI GROUP", preparado en central. (material) | 1.050 | 139.64 | 146.62 |
| mt08cur010 | l | Agente filmógeno para curado de hormigones con acabado visto. (material) | 0.150 | 2.55 | 0.38 |
| mq06bhe010 | h | Camión bomba estacionado en obra, para bombeo de hormigón. Incluso parte proporcional de desplazamiento. (maquinaria) | 0.040 | 138.36 | 5.53 |
| op00ciz020 |  | Cizalla para acero en barras con resaltes. | 1.000 | 0.00 | 0.00 |
| op00ata010 |  | Atadora de ferralla. | 1.000 | 0.00 | 0.00 |
| op00sie020 |  | Sierra de disco fijo, para mesa de trabajo. | 1.000 | 0.00 | 0.00 |
| op00pul010 |  | Mochila pulverizadora. | 1.000 | 0.00 | 0.00 |
| au00auh040 |  | Vibrador de hormigón, eléctrico. | 1.000 | 0.00 | 0.00 |
| mo044 | h | Maestro 1ª concretero. (mano de obra) | 0.083 | 6.61 | 0.55 |
| mo090 | h | Ayudante concretero. (mano de obra) | 0.390 | 4.64 | 1.81 |
| mo043 | h | Maestro 1ª carpintero de obra gruesa. (mano de obra) | 6.631 | 6.61 | 43.83 |
| mo089 | h | Ayudante carpintero de obra gruesa. (mano de obra) | 6.631 | 4.64 | 30.77 |
| mo042 | h | Maestro 1ª enfierrador. (mano de obra) | 0.918 | 6.61 | 6.07 |
| mo088 | h | Ayudante enfierrador. (mano de obra) | 1.085 | 4.64 | 5.03 |
| % | % | Costes directos complementarios | 2 % | 373.49 | 7.47 |
|  |  | Costes directos |  |  | 380.96 |
