# Losa compuesta, canto 10 cm

- Propiedad del archivo: CYPE INGENIEROS, S.A.
- Formato: FIEBDC-3/2002
- Ámbito geográfico: Chile
- Costes indirectos: 3.00 %
- Gastos generales: 13.00 %
- Beneficio industrial: 6.00 %
- IVA: 19.00 %

## E Estructuras

### EH Hormigón armado

#### EHX Losas con placa metálica

**EHX011** m² Losa compuesta, canto 10 cm, con placa colaborante de acero galvanizado de 0,75 mm de espesor, 44 mm de canto y 172 mm de intereje, y hormigón armado realizado con hormigón H20 (20) 20/6, no expuesto a ciclos hielo-deshielo, exposición a sulfatos despreciable, sin requerimiento de permeabilidad, no expuesto a ambientes salinos, docilidad blanda, preparado en obra, con cemento grado normal, y vaciado con medios manuales, volumen total de hormigón 0,062 m³/m², acero A63-42H, con una cuantía total de 1 kg/m², y malla electrosoldada sin economía de borde tipo C 139 de acero AT56-50H.
Formación de losa compuesta, canto 10 cm, con placa colaborante de acero galvanizado de 0,75 mm de espesor, 44 mm de canto y 172 mm de intereje y hormigón armado realizado con hormigón H20 (20) 20/6, no expuesto a ciclos hielo-deshielo, exposición a sulfatos despreciable, sin requerimiento de permeabilidad, no expuesto a ambientes salinos, docilidad blanda, preparado en obra, con cemento grado normal, y vaciado con medios manuales, volumen total de hormigón 0,062 m³/m²; acero A63-42H, con una cuantía total de 1 kg/m²; y malla electrosoldada sin economía de borde tipo C 139 de acero AT56-50H. Incluso parte proporcional de remates perimetrales y de voladizos, realizados a base de piezas angulares de plancha de acero galvanizado; formación de huecos y refuerzos adicionales; fijaciones de las planchas, conectores de acero galvanizado, de 5 cm de altura y remates, y apuntalamiento en las zonas donde sea necesario según datos del fabricante. Todo ello apoyado sobre estructura metálica no incluida en este precio.
Incluye: Replanteo. Montaje de las planchas. Apuntalamiento, si fuera necesario. Fijación de las planchas y resolución de los apoyos. Fijación de los conectores a las chapas. Colocación de armaduras con separadores homologados. Vaciado y compactación del hormigón. Regleado y nivelación de la superficie de acabado. Curado del hormigón. Reparación de defectos superficiales.
Criterio de medición de proyecto: Superficie medida en verdadera magnitud, según documentación gráfica de Proyecto, deduciendo los huecos de superficie mayor de 6 m².
Criterio de medición de obra: Se medirá, en verdadera magnitud, la superficie realmente ejecutada según especificaciones de Proyecto, deduciendo los huecos de superficie mayor de 6 m².

| Código | Ud | Descripción | Rendimiento | Precio | Importe |
|---|---|---|---|---|---|
| mt07pcl010acc | m² | Perfil de plancha de acero galvanizado de 0,75 mm de espesor, 44 mm de canto y 172 mm de intereje, 7 a 8 kg/m² y un momento de inercia de 30 a 40 cm4. Incluso tornillos autotaladrantes rosca-metal para fijación de las planchas. (material) | 1.050 | 31.26 | 32.82 |
| mt07aco020k | Ud | Separador homologado para losas con placa metálica. (material) | 3.000 | 0.06 | 0.18 |
| mt07aco100a | kg | Acero en barras con resaltes, A63-42H, elaborado en taller y colocado en obra, diámetros varios, según NCh204.Of77. (material) | 1.000 | 0.82 | 0.82 |
| mt07ame110ada | m² | Malla electrosoldada sin economía de borde tipo C 139 de acero AT56-50H, separación 100x100 mm, con barras longitudinales de 4,2 mm de diámetro y barras transversales de 4,2 mm de diámetro, según NCh 218.Of77. (material) | 1.150 | 3.06 | 3.52 |
| mt08aaa010a | m³ | Agua. (material) | 0.015 | 0.93 | 0.01 |
| mt01arg000 | t | Arena cribada para hormigones preparados en obra. (material) | 0.051 | 7.18 | 0.37 |
| mt01arg001h | t | Árido grueso homogeneizado, de tamaño máximo 20 mm, para hormigones preparados en obra. (material) | 0.054 | 12.35 | 0.67 |
| mt08cem000 | kg | Cemento en sacos, para hormigón preparado en obra. (material) | 17.980 | 0.11 | 1.98 |
| mt07cem010a | Ud | Conector en "L", de acero galvanizado, de 5 cm de altura, para fijar a estructura de acero mediante clavado. (material) | 10.000 | 1.06 | 10.60 |
| mt07cem020 | Ud | Clavos de acero galvanizado, para aplicación con pistola. (material) | 20.000 | 0.22 | 4.40 |
| mt07cem030 | Ud | Cartucho de pólvora para fijación por disparo con clavadora. (material) | 20.000 | 0.14 | 2.80 |
| op00ciz020 |  | Cizalla para acero en barras con resaltes. | 1.000 | 0.00 | 0.00 |
| op00ata010 |  | Atadora de ferralla. | 1.000 | 0.00 | 0.00 |
| op00lla010 |  | Llave de impacto. | 1.000 | 0.00 | 0.00 |
| au00auh040 |  | Vibrador de hormigón, eléctrico. | 1.000 | 0.00 | 0.00 |
| mo041 | h | Maestro 1ª estructurista. (mano de obra) | 0.537 | 6.61 | 3.55 |
| mo087 | h | Ayudante de estructurista. (mano de obra) | 0.381 | 4.64 | 1.77 |
| mo111 | h | Jornal construcción. (mano de obra) | 0.073 | 4.24 | 0.31 |
| mo110 | h | Jornal especializado de construcción. (mano de obra) | 0.076 | 4.33 | 0.33 |
| % | % | Costes directos complementarios | 2 % | 64.13 | 1.28 |
|  |  | Costes directos |  |  | 65.41 |
