# Elementos metálicos para ensamble de estructuras de madera

- Propiedad del archivo: CYPE INGENIEROS, S.A.
- Formato: FIEBDC-3/2002
- Ámbito geográfico: Chile
- Divisa: CHL
- Costes indirectos: 3.00 %
- Gastos generales: 13.00 %
- Beneficio industrial: 6.00 %
- IVA: 19.00 %

## E Estructuras

### EM Madera

#### EMM Elementos auxiliares para estructuras de madera

**EMM010** kg Elementos metálicos para ensamble de estructuras de madera.
Herrajes de acero galvanizado tipo DX51D+Z275N y tornillos rosca-metal de acero cincado, para ensamble de estructuras de madera, colocados en obra.
Incluye: Colocación y fijación provisional de los elementos de unión. Aplomado y nivelación. Reglajes de las piezas y ajuste definitivo de las uniones entre los diferentes componentes de la estructura.
Criterio de medición de proyecto: Peso nominal medido según documentación gráfica de Proyecto.
Criterio de medición de obra: Se determinará, a partir del peso obtenido en báscula oficial de las unidades llegadas a obra, el peso de las unidades realmente ejecutadas según especificaciones de Proyecto.

| Código | Ud | Descripción | Rendimiento | Precio | Importe |
|---|---|---|---|---|---|
| mt07emr511a | kg | Herrajes de acero galvanizado tipo DX51D+Z275N y tornillos rosca-metal de acero cincado, para ensamble de estructuras de madera, para clases de servicio 1 y 2. (material) | 1.000 | 7750.42 | 7750.42 |
| mo048 | h | Maestro 1ª montador de estructura de madera. (mano de obra) | 0.057 | 8665.87 | 493.95 |
| mo095 | h | Ayudante montador de estructura de madera. (mano de obra) | 0.028 | 6473.56 | 181.26 |
| % | % | Herramientas | 2 % | 8425.63 | 168.51 |
|  |  | Costes directos |  |  | 8594.14 |
