# Tabique de placas de yeso natural (GRG)

- Propiedad del archivo: CYPE INGENIEROS, S.A.
- Formato: FIEBDC-3/2002
- Ámbito geográfico: Chile
- Divisa: CHL
- Costes indirectos: 3.00 %
- Gastos generales: 13.00 %
- Beneficio industrial: 6.00 %
- IVA: 19.00 %

## F Fachadas y tabiques

### FB Tabiquería de perfil autosoportante

#### FBN De placas de yeso natural

**FBN001** m² Tabique de placas de yeso natural (GRG).
Tabique sencillo (15+49+15)/400 (49) (2 estándar), de 64 mm de espesor total, con nivel de calidad del acabado Q2, formado por una estructura simple de perfiles de lámina de acero galvanizado de 49 mm de anchura, a base de montantes (elementos verticales) separados 400 mm entre sí, con disposición normal "N" y canales (elementos horizontales), a la que se atornillan dos placas en total (una placa tipo estándar en cada cara, de 15 mm de espesor cada placa). Incluso banda acústica; fijaciones para el anclaje de canales y montantes metálicos; tornillería para la fijación de las placas y pasta y cinta para el tratamiento de juntas.
Criterio de valoración económica: El precio incluye la resolución de encuentros y puntos singulares, pero no incluye el aislamiento a colocar entre los montantes.
Incluye: Replanteo y trazado en la losa inferior y en el superior de los tabiques a realizar. Colocación de banda de estanqueidad y canales inferiores, sobre piso terminado o base de asiento. Colocación de banda de estanqueidad y canales superiores, bajo losas. Colocación y fijación de los montantes sobre los elementos horizontales. Corte de las placas. Fijación de las placas para el cierre de una de las caras del tabique. Fijación de las placas para el cierre de la segunda cara del tabique. Replanteo de las cajas para alojamiento de artefactos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pna080b | m | Banda estanca autoadhesiva, de espuma de polietileno reticulado de celdas cerradas, de 50 mm de anchura; para la estanqueidad de la base y el aislamiento acústico del perímetro en tabiques y trasdosados de placas. (material) | 0.800 | 181.76 | 145.41 |
| mt12pna050a | m | Canal, de perfil de acero galvanizado Z1 (Z140), fabricado mediante laminación en frío, 50x35 mm de sección y 0,6 mm de espesor. (material) | 0.800 | 1165.38 | 932.30 |
| mt12pna060a | m | Montante, de perfil de acero galvanizado Z1 (Z140), fabricado mediante laminación en frío, 49x50 mm de sección y 0,6 mm de espesor. (material) | 3.000 | 1579.12 | 4737.36 |
| mt12pna025a | Ud | Fijación compuesta por taco y tornillo de cabeza avellanada, de 5x30 mm. (material) | 2.000 | 53.72 | 107.44 |
| mt12pna010ae | m² | Placa de yeso natural (GRG), sin cartón, estándar / - 600 / 1200 / 15 / con los bordes longitudinales desiguales, formada por un alma de yeso de origen natural reforzada por la inclusión en la masa de fibra de vidrio; Euroclase A1 de reacción al fuego. (material) | 2.040 | 3866.16 | 7886.97 |
| mt12pna020b | Ud | Tornillo autoperforante, con cabeza de trompeta, de 25 mm de longitud, para instalación de placas de yeso natural (GRG) sobre perfiles de espesor inferior a 6 mm. (material) | 36.000 | 11.76 | 423.36 |
| mt12pna040b | Ud | Cartucho de 300 cm³ de masilla monocomponente; para el sellado de encuentros perimetrales. (material) | 0.067 | 2799.67 | 187.58 |
| op00ato010 |  | Atornillador. | 1.000 | 0.00 | 0.00 |
| op00fre010 |  | Fresadora. | 1.000 | 0.00 | 0.00 |
| mo053 | h | Maestro 1ª montador de prefabricados interiores. (mano de obra) | 0.336 | 8556.75 | 2875.07 |
| mo100 | h | Ayudante montador de mamparas y sistemas de placas. (mano de obra) | 0.336 | 6224.80 | 2091.53 |
| % | % | Herramientas | 2 % | 19387.02 | 387.74 |
|  |  | Costes directos |  |  | 19774.76 |
