# Antepecho de albañilería

- Propiedad del archivo: CYPE INGENIEROS, S.A.
- Formato: FIEBDC-3/2002
- Ámbito geográfico: Chile
- Divisa: CHL
- Costes indirectos: 3.00 %
- Gastos generales: 13.00 %
- Beneficio industrial: 6.00 %
- IVA: 19.00 %

## F Fachadas y tabiques

### FD Defensas

#### FDA Antepechos

**FDA005** m Antepecho de albañilería.
Antepecho de 1,25 m de altura, de 11 cm de espesor de albañilería de ladrillo cerámico hueco triple, para revestir, 33x16x11 cm, con juntas horizontales y verticales de 10 mm de espesor, recibida con mortero de cemento confeccionado en obra, con 250 kg/m³ de cemento, color gris, dosificación 1:6, suministrado en sacos; afinado en ambas caras con mortero de cemento confeccionado en obra, con 250 kg/m³ de cemento, color gris, dosificación 1:6, suministrado en sacos. Incluso pieza superior de coronación.
Incluye: Limpieza y preparación de la superficie de apoyo. Replanteo de la albañilería a realizar. Preparación del mortero. Asiento de la primera hilada sobre capa de mortero. Colocación y aplomado de miras de referencia. Tendido de hilos entre miras. Colocación de plomos fijos en las aristas. Colocación de las piezas por hiladas a nivel. Replanteo de alineaciones y niveles. Ejecución de encuentros y pilastras. Afinado de paramentos.
Criterio de medición de proyecto: Longitud medida a ejes, según documentación gráfica de Proyecto.
Criterio de medición de obra: Se medirá, a ejes, la longitud realmente ejecutada según especificaciones de Proyecto.

| Código | Ud | Descripción | Rendimiento | Precio | Importe |
|---|---|---|---|---|---|
| mt04lvc010i | Ud | Ladrillo cerámico hueco triple, para revestir, 33x16x11 cm, densidad 810 kg/m³. (material) | 22.313 | 404.97 | 9036.10 |
| mt08aaa010a | m³ | Agua. (material) | 0.029 | 924.20 | 26.80 |
| mt01arg005a | t | Arena de cantera, para mortero preparado en obra. (material) | 0.182 | 11947.94 | 2174.53 |
| mt08cem000e | kg | Cemento gris en sacos. (material) | 28.178 | 100.67 | 2836.68 |
| mt20ahp010j | m | Albardilla prefabricada de hormigón, con un ángulo de inclinación de 10°, de color blanco, en piezas de 500x200x50 mm, con goterón, para cubrición de muros, y anclaje metálico de acero inoxidable en su cara inferior. (material) | 1.050 | 6891.49 | 7236.06 |
| mq06hor010 | h | Concretera eléctrica con una capacidad de amasado de 160 l. (maquinaria) | 0.078 | 2262.69 | 176.49 |
| mo021 | h | Maestro 1ª albañil. (mano de obra) | 1.989 | 8689.02 | 17282.46 |
| mo078 | h | Ayudante construcción en trabajos de albañilería. (mano de obra) | 0.995 | 6494.86 | 6462.39 |
| mo114 | h | Jornal albañil. (mano de obra) | 1.271 | 6257.69 | 7953.52 |
| % | % | Herramientas | 2 % | 53185.03 | 1063.70 |
|  |  | Costes directos |  |  | 54248.73 |
