# Balaustrada

- Propiedad del archivo: CYPE INGENIEROS, S.A.
- Formato: FIEBDC-3/2002
- Ámbito geográfico: Chile
- Divisa: CHL
- Costes indirectos: 3.00 %
- Gastos generales: 13.00 %
- Beneficio industrial: 6.00 %
- IVA: 19.00 %

## F Fachadas y tabiques

### FD Defensas

#### FDB Balaustradas

**FDB010** m Balaustrada.
Balaustrada recta formada por balaustres prefabricados de hormigón de sección circular de 70 cm de altura y 15 cm de diámetro, colocada en cerramientos y recibida con mortero de cemento y cal, confeccionado en obra, dosificación 1:1:7. Incluso, pasamanos de 17x7x100 cm, replanteo, nivelación, rejuntado y limpieza.
Incluye: Limpieza y preparación del borde de apoyo. Presentación y montaje en seco de las piezas, por tramos entre pilastras. Colocación de las piezas. Rejuntado y perfilado de juntas con mortero de cemento.
Criterio de medición de proyecto: Longitud medida a ejes, según documentación gráfica de Proyecto.
Criterio de medición de obra: Se medirá, a ejes, la longitud realmente ejecutada según especificaciones de Proyecto.

| Código | Ud | Descripción | Rendimiento | Precio | Importe |
|---|---|---|---|---|---|
| mt20bhp010c | Ud | Balaustre circular prefabricado de hormigón blanco, de 70 cm de altura y diámetro 15 cm. (material) | 4.000 | 4479.24 | 17916.96 |
| mt20bhp030a | m | Pasamanos prefabricado de hormigón blanco de una pieza, para balaustrada, 17x7x100 cm. (material) | 1.000 | 4423.60 | 4423.60 |
| mt08aaa010a | m³ | Agua. (material) | 0.016 | 924.20 | 14.79 |
| mt01arg005a | t | Arena de cantera, para mortero preparado en obra. (material) | 0.120 | 11947.94 | 1433.75 |
| mt08cem041e | kg | Cemento blanco en sacos. (material) | 20.000 | 142.96 | 2859.20 |
| mt08cal011a | kg | Cal aérea hidratada, con un contenido total de óxido de calcio y óxido de magnesio mayor o igual al 90%, en sacos. (material) | 20.000 | 268.94 | 5378.80 |
| mq06hor010 | h | Concretera eléctrica con una capacidad de amasado de 160 l. (maquinaria) | 0.072 | 2262.69 | 162.91 |
| op00amo010 |  | Amoladora o radial. | 1.000 | 0.00 | 0.00 |
| mo020 | h | Maestro 1ª construcción. (mano de obra) | 0.909 | 8689.02 | 7898.32 |
| mo113 | h | Jornal construcción. (mano de obra) | 1.673 | 6257.69 | 10469.12 |
| % | % | Herramientas | 2 % | 50557.45 | 1011.15 |
|  |  | Costes directos |  |  | 51568.60 |
