# Celosía en fachada, de albañilería de piezas prefabricadas de hormigón, de lamas fijas

- Propiedad del archivo: CYPE INGENIEROS, S.A.
- Formato: FIEBDC-3/2002
- Ámbito geográfico: Chile
- Divisa: CHL
- Costes indirectos: 3.00 %
- Gastos generales: 13.00 %
- Beneficio industrial: 6.00 %
- IVA: 19.00 %

## F Fachadas y tabiques

### FD Defensas

#### FDZ Celosías

**FDZ030** Ud Celosía en fachada, de albañilería de piezas prefabricadas de hormigón, de lamas fijas.
Celosía en fachada, de albañilería de piezas prefabricadas de hormigón, con lamas fijas, 20x40 cm, color gris, recibidas con mortero de cemento, confeccionado en obra, dosificación 1:6.
Incluye: Replanteo. Colocación y aplomado de miras de referencia. Tendido de hilos entre miras. Colocación de plomos fijos en las aristas. Colocación de las piezas. Repaso de las juntas y limpieza del paramento.
Criterio de medición de proyecto: Número de unidades previstas, según documentación gráfica de Proyecto.
Criterio de medición de obra: Se medirá el número de unidades realmente ejecutadas según especificaciones de Proyecto.

| Código | Ud | Descripción | Rendimiento | Precio | Importe |
|---|---|---|---|---|---|
| mt20thp010a | Ud | Pieza prefabricada de hormigón, con lamas fijas, 20x40 cm, color gris. (material) | 1.000 | 5578.18 | 5578.18 |
| mt08aaa010a | m³ | Agua. (material) | 0.006 | 924.20 | 5.55 |
| mt01arg005a | t | Arena de cantera, para mortero preparado en obra. (material) | 0.005 | 11947.94 | 59.74 |
| mt08cem000e | kg | Cemento gris en sacos. (material) | 0.750 | 100.67 | 75.50 |
| mq06hor010 | h | Concretera eléctrica con una capacidad de amasado de 160 l. (maquinaria) | 0.005 | 2262.69 | 11.31 |
| mo020 | h | Maestro 1ª construcción. (mano de obra) | 0.455 | 8689.02 | 3953.50 |
| mo113 | h | Jornal construcción. (mano de obra) | 0.255 | 6257.69 | 1595.71 |
| % | % | Herramientas | 2 % | 11279.49 | 225.59 |
|  |  | Costes directos |  |  | 11505.08 |
