# Muro cortina de aluminio

- Propiedad del archivo: CYPE INGENIEROS, S.A.
- Formato: FIEBDC-3/2002
- Ámbito geográfico: Chile
- Divisa: CHL
- Costes indirectos: 3.00 %
- Gastos generales: 13.00 %
- Beneficio industrial: 6.00 %
- IVA: 19.00 %

## F Fachadas y tabiques

### FM Muros cortina

#### FMC Aluminio

**FMC010** m² Muro cortina de aluminio.
Suministro y montaje de cerramiento de muro cortina de aluminio realizado mediante el sistema de tapetas, compuesto por un perfil de perfiles de aluminio lacado en color, formando una retícula con una separación entre montantes verticales de 1,60 m y una distancia entre ejes de losa de 3,40 m, comprendiendo tres divisiones en cada planta, secciones de 60x140 mm y 4 mm de espesor en montantes y de 60x80 mm y 2 mm de espesor en parteluces; ventanas integradas con hoja oculta, invisible desde el exterior del muro cortina, empleando como sistema de fijación del acristalamiento silicona estructural en los cuatro lados; anclajes de acero cincados por inmersión en baño de zinc con regulación tridimensional, compuestos por placa embebida previamente en la losa con garras y angular para fijación de los montantes verticales al edificio, perfil de unión entre parteluces y montantes, rotura del puente térmico, remates especiales de muro a obra realizados en lámina de aluminio y sellados en frío con cordón continuo de silicona negra neutra por el exterior; con cerramiento compuesto de un 60% de superficie opaca de antepechos sin acristalamiento exterior, cantos de losa y cielos falsos, formada por panel aislante compuesto de lámina de aluminio lacado, por el exterior, bandeja de lámina de aluminio lacado, por el interior y relleno de alma aislante de 30 mm de espesor, un 32% de superficie transparente fija realizada con luna reflectante de alto vacío de 6 mm, sin templar por el exterior, cámara de aire deshidratada de 12 mm y luna incolora de 6 mm por el interior y un 8% de superficie transparente. Totalmente montado.
Incluye: Preparación de las bases de fijación para recibir los sistemas de anclaje del muro cortina. Replanteo de los ejes primarios del perfil. Presentación y sujeción previa a la estructura del edificio de los ejes primarios del perfil. Alineación, aplomado y nivelación de los perfiles primarios. Sujeción definitiva del perfil primario. Preparación del sistema de recepción del perfil secundario. Presentación y sujeción previa a los perfiles secundarios. Alineación, aplomado y nivelación de los perfiles secundarios. Sujeción definitiva del perfil secundario. Preparación y presentación de los paneles aislantes y acristalamientos. Sujeción a los marcos del perfil. Sellado final de estanqueidad.
Criterio de medición de proyecto: Superficie medida según documentación gráfica de Proyecto.
Criterio de medición de obra: Se medirá la superficie realmente ejecutada según especificaciones de Proyecto.

| Código | Ud | Descripción | Rendimiento | Precio | Importe |
|---|---|---|---|---|---|
| mt25mco010a | m² | Estructura muro cortina, sistema de tapetas atornilladas y remate exterior embellecedor de pilastra clipado. (material) | 1.000 | 111293.46 | 111293.46 |
| mt25mco020 | m² | Panel de lámina de aluminio, formado por dos láminas de aluminio de 1,5 mm de espesor, lacadas a una cara y alma de material aislante de 30 mm de espesor. (material) | 0.600 | 96194.29 | 57716.57 |
| mt25mco030a | m² | Doble vidriado sobre muro cortina, luna sin templar por el exterior. (material) | 0.320 | 63939.99 | 20460.80 |
| mt25mco040a | m² | Ventana de apertura sobre muro cortina, sistema de tapetas atornilladas y remate exterior embellecedor de pilastra clipado. (material) | 0.080 | 163187.06 | 13054.96 |
| mt25mco050 | m² | Repercusión de remates y anclajes varios. (material) | 1.000 | 17335.43 | 17335.43 |
| op00ciz010 |  | Cizalla. | 1.000 | 0.00 | 0.00 |
| op00roe010 |  | Roedora. | 1.000 | 0.00 | 0.00 |
| op00ato010 |  | Atornillador. | 1.000 | 0.00 | 0.00 |
| mo018 | h | Maestro 1ª cerrajero. (mano de obra) | 0.546 | 8805.63 | 4807.87 |
| mo059 | h | Ayudante cerrajero. (mano de obra) | 0.546 | 6509.67 | 3554.28 |
| mo049 | h | Maestro 1ª montador de muro cortina. (mano de obra) | 1.591 | 8929.75 | 14207.23 |
| mo096 | h | Ayudante montador de muro cortina. (mano de obra) | 2.273 | 6494.86 | 14762.82 |
| % | % | Herramientas | 2 % | 257193.42 | 5143.87 |
|  |  | Costes directos |  |  | 262337.29 |
