# Fachada pesada de losas alveolares prefabricadas pretensada de hormigón pretensado

- Propiedad del archivo: CYPE INGENIEROS, S.A.
- Formato: FIEBDC-3/2002
- Ámbito geográfico: Chile
- Divisa: CHL
- Costes indirectos: 3.00 %
- Gastos generales: 13.00 %
- Beneficio industrial: 6.00 %
- IVA: 19.00 %

## F Fachadas y tabiques

### FP Fachadas pesadas

#### FPP Paneles prefabricados de hormigón

**FPP030** m² Fachada pesada de losas alveolares prefabricadas pretensada de hormigón pretensado.
Cerramiento de fachada formado por losas alveolares prefabricadas pretensada de hormigón pretensado, de 17 cm de espesor, 1,2 m de anchura y 9 m de longitud máxima, con los bordes machihembrados, acabado liso, de color gris, dispuestas en posición horizontal, con inclusión o delimitación de huecos. Incluso colocación en obra de las losas alveolares pretensada con ayuda de grúa autopropulsada, apuntalamientos, resolución del apoyo sobre la superficie superior de la fundación, enlace de las losas alveolares pretensada por las cabezas a las vigas de la estructura mediante conectores, y por los extremos a los pilares de la estructura y sellado de juntas con silicona neutra. Totalmente montado.
Incluye: Replanteo de las losas alveolares pretensada. Colocación del cordón de caucho adhesivo. Posicionado de las losas alveolares pretensada en su lugar de colocación. Aplomo y apuntalamiento de las losas alveolares pretensada. Soldadura de los elementos metálicos de conexión. Sellado de juntas y retacado final con mortero de retracción controlada.
Criterio de medición de proyecto: Superficie medida según documentación gráfica de Proyecto, sin duplicar esquinas ni encuentros, deduciendo los huecos de superficie mayor de 3 m².
Criterio de medición de obra: Se medirá la superficie realmente ejecutada según especificaciones de Proyecto, sin duplicar esquinas ni encuentros, deduciendo los huecos de superficie mayor de 3 m².

| Código | Ud | Descripción | Rendimiento | Precio | Importe |
|---|---|---|---|---|---|
| mt12ppp010g | m² | Placa alveolar prefabricada pretensada de hormigón pretensado, de 17 cm de espesor, 1,2 m de anchura y 9 m de longitud máxima, con los bordes machihembrados, acabado liso, de color gris, para formación de cerramiento. (material) | 1.000 | 14475.22 | 14475.22 |
| mt12pph011 | kg | Masilla caucho-asfáltica para sellado en frío de juntas de paneles prefabricados de hormigón. (material) | 0.070 | 1352.95 | 94.71 |
| mq07gte010c | h | Grúa autopropulsada de brazo telescópico con una capacidad de elevación de 30 t y 27 m de altura máxima de trabajo. (maquinaria) | 0.032 | 47317.59 | 1514.16 |
| mo050 | h | Maestro 1ª montador de paneles prefabricados de hormigón. (mano de obra) | 0.057 | 8316.64 | 474.05 |
| mo097 | h | Ayudante montador de paneles prefabricados de hormigón. (mano de obra) | 0.057 | 6051.33 | 344.93 |
| % | % | Herramientas | 2 % | 16903.07 | 338.06 |
|  |  | Costes directos |  |  | 17241.13 |
