# Pared fija de vidrio, de 5 m de anchura y 2,5 m de altura total, formada por: perfiles de aluminio lacado color blanco y vidrio laminar de seguridad, 4+4 mm, incoloro

- Propiedad del archivo: CYPE INGENIEROS, S.A.
- Formato: FIEBDC-3/2002
- Ámbito geográfico: Chile
- Divisa: CHL
- Costes indirectos: 3.00 %
- Gastos generales: 13.00 %
- Beneficio industrial: 6.00 %
- IVA: 19.00 %

## F Fachadas y tabiques

### FU Cerramientos acristalados y paredes acristaladas

#### FUF Paredes de paneles fijos

**FUF010** Ud Pared fija de vidrio, de 5 m de anchura y 2,5 m de altura total, formada por: perfiles de aluminio lacado color blanco y vidrio laminar de seguridad, 4+4 mm, incoloro.
Pared fija de vidrio, de 5 m de anchura y 2,5 m de altura total, formada por: perfiles de aluminio lacado color blanco y vidrio laminar de seguridad, 4+4 mm, incoloro. Incluso parte proporcional de remates, sellado de juntas y encuentros con otros tipos de paramentos. Totalmente terminada.
Incluye: Replanteo y marcado de los puntos de fijación. Aplomado, nivelación y fijación de los perfiles. Colocación y fijación de las hojas de vidrio. Tratamiento de juntas. Remate del perímetro del elemento, por las dos caras.
Criterio de medición de proyecto: Número de unidades previstas, según documentación gráfica de Proyecto.
Criterio de medición de obra: Se medirá el número de unidades realmente ejecutadas según especificaciones de Proyecto.

| Código | Ud | Descripción | Rendimiento | Precio | Importe |
|---|---|---|---|---|---|
| mt21csy030a | m | Perfil compuesto de aluminio, lacado color blanco. (material) | 5.250 | 13048.22 | 68503.16 |
| mt21csy030g | m | Perfil superior de aluminio, lacado color blanco. (material) | 5.250 | 6695.87 | 35153.32 |
| mt21csy030m | m | Perfil de remate lateral de aluminio, lacado color blanco. (material) | 4.375 | 2154.32 | 9425.15 |
| mt21ves010Ra | m² | Vidrio laminar de seguridad, compuesto por dos lunas de 4 mm de espesor unidas mediante una lámina incolora de butiral de polivinilo, de 0,38 mm de espesor. Según ISO 12543-2 (material) | 13.125 | 20446.68 | 268362.68 |
| mt21csy035c | m | Junta de acristalamiento de 4 mm de espesor, para pared fija de vidrio. (material) | 20.000 | 518.21 | 10364.20 |
| mt21csy036a | Ud | Junta de unión entre hojas de vidrio, de policarbonato, para pared fija de vidrio. (material) | 4.375 | 9152.97 | 40044.24 |
| op00ato010 |  | Atornillador. | 1.000 | 0.00 | 0.00 |
| mo011 | h | Maestro 1ª montador. (mano de obra) | 2.476 | 5628.66 | 13936.56 |
| mo080 | h | Ayudante montador. (mano de obra) | 2.476 | 4063.51 | 10061.25 |
| % | % | Herramientas | 2 % | 455850.56 | 9117.01 |
|  |  | Costes directos |  |  | 464967.57 |
