# Tasa de disposición final por entrega de contenedor con tierras a gestor autorizado

- Propiedad del archivo: CYPE INGENIEROS, S.A.
- Formato: FIEBDC-3/2002
- Ámbito geográfico: Chile
- Divisa: CHL
- Costes indirectos: 3.00 %
- Gastos generales: 13.00 %
- Beneficio industrial: 6.00 %
- IVA: 19.00 %

## G Gestión de residuos

### GT Gestión de tierras

#### GTB Entrega de tierras a gestor autorizado

**GTB010** Ud Tasa de disposición final por entrega de contenedor con tierras a gestor autorizado.
Tasa de disposición final por entrega de contenedor de 7 m³ con tierras procedentes de la excavación, en vertedero específico, instalación de tratamiento de residuos de construcción y demolición externa a la obra o centro de valorización o eliminación de residuos. Sin incluir servicio de entrega, alquiler, recogida en obra del contenedor y transporte.
Criterio de medición de proyecto: Número de unidades previstas, según documentación gráfica de Proyecto.
Criterio de medición de obra: Se medirá el número de unidades realmente entregadas según especificaciones de Proyecto.

| Código | Ud | Descripción | Rendimiento | Precio | Importe |
|---|---|---|---|---|---|
| mq04res030K | Ud | Tasa de disposición final por entrega de contenedor de 7 m³ con tierras procedentes de la excavación, en vertedero específico, instalación de tratamiento de residuos de construcción y demolición externa a la obra o centro de valorización o eliminación de residuos. (maquinaria) | 1.000 | 9824.65 | 9824.65 |
| % | % | Herramientas | 2 % | 9824.65 | 196.49 |
|  |  | Costes directos |  |  | 10021.14 |
