# Vierteaguas prefabricado de hormigón de color blanco

- Propiedad del archivo: CYPE INGENIEROS, S.A.
- Formato: FIEBDC-3/2002
- Ámbito geográfico: Chile
- Divisa: CHL
- Costes indirectos: 3.00 %
- Gastos generales: 13.00 %
- Beneficio industrial: 6.00 %
- IVA: 19.00 %

## H Remates y ayudas

### HR Remates

#### HRF Prefabricados de hormigón

**HRF070** m Vierteaguas prefabricado de hormigón de color blanco, en piezas de 500x300x50 mm, con goterón recibido con mortero de cemento, confeccionado en obra, con aditivo hidrófugo, dosificación 1:4 y rejuntado entre piezas y de las uniones con los muros con mortero de juntas especial para prefabricados de hormigón.
Formación de vierteaguas prefabricado de hormigón de color blanco, en piezas de 500x300x50 mm, con goterón y anclaje metálico de acero inoxidable en su cara inferior y empotrado en las jambas, cubriendo los alféizares, los salientes de los paramentos, las cornisas de fachada, etc., recibido con mortero de cemento, confeccionado en obra, con aditivo hidrófugo, dosificación 1:4, sobre el que se introducen los anclajes metálicos, creando una pendiente suficiente para evacuar el agua y rejuntado entre piezas y de las uniones con los muros con mortero de juntas especial para prefabricados de hormigón. Incluso parte proporcional de replanteo, cortes, y tratamiento de protección suplementaria mediante aplicación sobre el conjunto de pintura hidrófuga incolora en dos capas y limpieza final.
Incluye: Replanteo de las piezas en el hueco o remate. Preparación y regularización del soporte. Colocación, aplomado, nivelación y alineación. Rejuntado y limpieza del vierteaguas. Aplicación en dos capas de la pintura hidrófuga incolora.
Criterio de medición de proyecto: Longitud del ancho del hueco, medida según documentación gráfica de Proyecto, incrementada en 5 cm a cada lado.
Criterio de medición de obra: Se medirá la longitud realmente ejecutada según especificaciones de Proyecto, incluyendo los empotramientos en las jambas.

| Código | Ud | Descripción | Rendimiento | Precio | Importe |
|---|---|---|---|---|---|
| mt20vhp010d | m | Vierteaguas prefabricado de hormigón de color blanco, en piezas de 500x300x50 mm, con goterón y anclaje metálico de acero inoxidable en su cara inferior. (material) | 1.050 | 9907.78 | 10403.17 |
| mt08aaa010a | m³ | Agua. (material) | 0.015 | 835.79 | 12.54 |
| mt01arg005a | t | Arena de cantera, para mortero preparado en obra. (material) | 0.114 | 11051.54 | 1259.88 |
| mt08cem000e | kg | Cemento gris en sacos. (material) | 28.500 | 91.04 | 2594.64 |
| mt08adt010 | kg | Aditivo hidrófugo para imprimación de morteros u hormigones. (material) | 0.570 | 668.64 | 381.12 |
| mt09mcr235 | kg | Mortero de juntas para prefabricados de hormigón y piedra artificial, compuesto de cemento, áridos, pigmentos y aditivos especiales. (material) | 0.045 | 1340.74 | 60.33 |
| mt28pcs010 | l | Tratamiento superficial hidrofugante, de superficie invisible. (material) | 0.120 | 5479.60 | 657.55 |
| mq06hor010 | h | Concretera. (maquinaria) | 0.053 | 904.42 | 47.93 |
| op00amo010 |  | Amoladora o radial. | 1.000 | 0.00 | 0.00 |
| mo020 | h | Maestro 1ª construcción. (mano de obra) | 0.232 | 4856.40 | 1126.68 |
| mo113 | h | Jornal construcción. (mano de obra) | 0.895 | 3431.79 | 3071.45 |
| % | % | Herramientas | 2 % | 19615.29 | 392.31 |
|  |  | Costes directos |  |  | 20007.60 |
