# Vierteaguas de piedra natural, de una sola pieza

- Propiedad del archivo: CYPE INGENIEROS, S.A.
- Formato: FIEBDC-3/2002
- Ámbito geográfico: Chile
- Divisa: CHL
- Costes indirectos: 3.00 %
- Gastos generales: 13.00 %
- Beneficio industrial: 6.00 %
- IVA: 19.00 %

## H Remates y ayudas

### HR Remates de fachada

#### HRN De piedra natural

**HRN065** Ud Vierteaguas de piedra natural, de una sola pieza.
Vierteaguas de mármol Blanco Macael, de una sola pieza, de 500 mm de longitud, 200 mm de anchura y 20 mm de espesor, con goterón, cara y canto recto pulido y grava adherida a la superficie en su cara inferior, empotrado en las jambas; recibido con mortero de cemento, confeccionado en obra, con aditivo hidrófugo, dosificación 1:4; y rejuntado de las uniones con los muros con mortero de juntas especial para piedra natural.
Incluye: Preparación de las entregas laterales. Replanteo de la pieza. Corte de la pieza. Preparación y regularización del soporte. Colocación, aplomado, nivelación y alineación. Rejuntado y limpieza.
Criterio de medición de proyecto: Número de unidades previstas, según documentación gráfica de Proyecto.
Criterio de medición de obra: Se medirá el número de unidades realmente ejecutadas según especificaciones de Proyecto.

| Código | Ud | Descripción | Rendimiento | Precio | Importe |
|---|---|---|---|---|---|
| mt08aaa010a | m³ | Agua. (material) | 0.006 | 919.27 | 5.52 |
| mt01arg005a | t | Arena de cantera, para mortero preparado en obra. (material) | 0.008 | 11852.90 | 94.82 |
| mt08cem000e | kg | Cemento gris en sacos. (material) | 1.900 | 100.14 | 190.27 |
| mt08adt010 | kg | Aditivo hidrófugo para imprimación de morteros u hormigones. (material) | 0.038 | 735.42 | 27.95 |
| mt20vmn015baa | Ud | Vierteaguas de mármol Blanco Macael, de una sola pieza, de hasta 800 mm de longitud, hasta 200 mm de anchura y 20 mm de espesor, con goterón, cara y canto recto pulido y grava adherida a la superficie en su cara inferior. (material) | 1.000 | 6033.08 | 6033.08 |
| mt09mcr220 | kg | Mortero de rejuntado para revestimientos, interiores o exteriores, de piedra natural, pulida o para pulir, compuesto de cemento, áridos a base de polvo de mármol, pigmentos resistentes a los álcalis y aditivos especiales. (material) | 0.014 | 1082.14 | 15.15 |
| mq06hor010 | h | Concretera eléctrica con una capacidad de amasado de 160 l. (maquinaria) | 0.005 | 2206.20 | 11.03 |
| mo020 | h | Maestro 1ª construcción. (mano de obra) | 0.250 | 8327.21 | 2081.80 |
| mo113 | h | Jornal construcción. (mano de obra) | 0.296 | 5997.35 | 1775.22 |
| % | % | Herramientas | 2 % | 10234.84 | 204.70 |
|  |  | Costes directos |  |  | 10439.54 |
