# Caldera a gasóleo, doméstica, de condensación, de pie, para calefacción y A.C.S

- Propiedad del archivo: CYPE INGENIEROS, S.A.
- Formato: FIEBDC-3/2002
- Ámbito geográfico: Chile
- Divisa: CHL
- Costes indirectos: 3.00 %
- Gastos generales: 13.00 %
- Beneficio industrial: 6.00 %
- IVA: 19.00 %

## I Instalaciones

### IC Calefacción, refrigeración, climatización y A.C.S.

#### ICC Calderas a gasóleo

**ICC216** Ud Caldera a gasóleo, doméstica, de condensación, de pie, para calefacción y A.C.S.
Caldera de pie, de condensación con recuperador de acero inoxidable, con cuerpo de fundición de fierro gris GL 180 y quemador presurizado de gasóleo de llama azul, eficiencia energética clase A, potencia de calefacción 22 kW, peso 192 kg, dimensiones 773x600x601 mm, cuadro de regulación y cronotermostato modulante con sonda de temperatura exterior, caudal másico de gas de escape 0,0089 kg/s, con contenido de CO2 14%, presión de impulsión disponible 30 Pa, contenido de agua 33 l, kit de unión de caldera a gasóleo a circuito de calefacción, kit de seguridad para caldera a gasóleo, kit de unión de caldera a gasóleo a vaso de expansión, con interacumulador vertical de suelo, para producción de A.C.S. en combinación con caldera, de 160 l, con kit de conexión hidráulica para conectar la caldera a el acumulador. Sin incluir el ducto para evacuación de los productos de la combustión. Totalmente montada, conexionada y probada.
Incluye: Replanteo. Presentación de los elementos. Montaje de la caldera y sus accesorios. Conexionado con las redes de conducción de agua, de gasóleo, de salubridad y eléctrica, y con el ducto de evacuación de los productos de la combustión. Puesta en marcha.
Criterio de medición de proyecto: Número de unidades previstas, según documentación gráfica de Proyecto.
Criterio de medición de obra: Se medirá el número de unidades realmente ejecutadas según especificaciones de Proyecto.

| Código | Ud | Descripción | Rendimiento | Precio | Importe |
|---|---|---|---|---|---|
| mt38cqj110a | Ud | Caldera de pie, de condensación con recuperador de acero inoxidable, con cuerpo de fundición de fierro gris GL 180 y quemador presurizado de gasóleo de llama azul, eficiencia energética clase A, potencia de calefacción 22 kW, peso 192 kg, dimensiones 773x600x601 mm, cuadro de regulación y cronotermostato modulante con sonda de temperatura exterior, caudal másico de gas de escape 0,0089 kg/s, con contenido de CO2 14%, presión de impulsión disponible 30 Pa, contenido de agua 33 l. (material) | 1.000 | 4176272.49 | 4176272.49 |
| mt38cqj519a | Ud | Kit de seguridad para caldera a gasóleo, compuesto por manómetro, válvula de seguridad y purgador de aire. (material) | 1.000 | 104820.58 | 104820.58 |
| mt38cqj530a | Ud | Kit de unión de caldera a gasóleo a vaso de expansión, con válvula de llenado y vaciado. (material) | 1.000 | 122474.57 | 122474.57 |
| mt38cqj575a | Ud | Interacumulador vertical de suelo, para producción de A.C.S. en combinación con caldera, de 160 l, de acero esmaltado, con intercambiador de un serpentín, eficiencia energética clase B, con aislamiento térmico de espuma rígida de poliuretano, protección contra la corrosión con ánodo de magnesio y control de temperatura por sonda NTC. (material) | 1.000 | 899250.22 | 899250.22 |
| mt38cqj580a | Ud | Kit de conexión hidráulica para conectar la caldera a el acumulador. (material) | 1.000 | 397214.82 | 397214.82 |
| mt38www012 | Ud | Material auxiliar para instalaciones de calefacción y A.C.S. (material) | 1.000 | 2376.50 | 2376.50 |
| mo004 | h | Maestro 1ª calefactor. (mano de obra) | 2.151 | 8556.75 | 18405.57 |
| mo103 | h | Ayudante calefactor. (mano de obra) | 2.151 | 6212.96 | 13364.08 |
| % | % | Herramientas | 2 % | 5734178.83 | 114683.58 |
|  |  | Costes directos |  |  | 5848862.41 |
