# Sistema de calefacción y refrigeración por techo radiante

- Propiedad del archivo: CYPE INGENIEROS, S.A.
- Formato: FIEBDC-3/2002
- Ámbito geográfico: Chile
- Divisa: CHL
- Costes indirectos: 3.00 %
- Gastos generales: 13.00 %
- Beneficio industrial: 6.00 %
- IVA: 19.00 %

## I Instalaciones

### IC Calefacción, refrigeración, climatización y A.C.S.

#### ICE Emisores por agua para calefacción y refrigeración

**ICE030** m² Sistema de calefacción y refrigeración por techo radiante.
Sistema de calefacción y refrigeración por techo radiante, compuesto por paneles radiantes de yeso laminado, con circuitos integrados de tubo de polietileno reticulado (PE-Xa) con barrera de oxígeno, de 9,9 mm de diámetro y 1,1 mm de espesor, de 800x625x15 mm y tubería de distribución formada por tubo de polietileno reticulado (PE-Xa) con barrera de oxígeno y capa de protección de polietileno (PE) modificado, de 20 mm de diámetro exterior y 2 mm de espesor. Incluso elementos de montaje y demás accesorios necesarios para su correcto funcionamiento. Totalmente montado, conexionado y probado.
Incluye: Replanteo de los ejes de la estructura metálica. Nivelación y atornillado de los perfiles de la estructura metálica. Colocación y atornillado de los paneles. Tratamiento de juntas. Replanteo de la tubería de distribución. Colocación y fijación de la tubería. Conexionado de los paneles con la tubería de distribución y entre ellos. Conexionado de la tubería de distribución con el colector.
Criterio de medición de proyecto: Superficie útil, medida según documentación gráfica de Proyecto.
Criterio de medición de obra: Se medirá la superficie realmente ejecutada según especificaciones de Proyecto.

| Código | Ud | Descripción | Rendimiento | Precio | Importe |
|---|---|---|---|---|---|
| mt12psg050c | m | Maestra 60/27 de lámina de acero galvanizado, de ancho 60 mm. (material) | 3.200 | 577.45 | 1847.84 |
| mt38etu200a | m² | Panel radiante de yeso laminado, con circuito integrado de tubo de polietileno reticulado (PE-Xa) con barrera de oxígeno, de 9,9 mm de diámetro y 1,1 mm de espesor, de 800x625x15 mm, para sistema de calefacción y refrigeración por pared y techo radiante, para fijación con tornillos sobre estructura metálica. (material) | 1.000 | 220906.61 | 220906.61 |
| mt38etu210a | Ud | Tornillo para la fijación de panel de sistema de calefacción y refrigeración por pared y techo radiante a estructura metálica, de 33 mm de longitud. (material) | 15.000 | 49.16 | 737.40 |
| mt38etu211a | m | Cinta para juntas entre paneles de sistema de calefacción y refrigeración por pared y techo radiante. (material) | 0.450 | 27915.37 | 12561.92 |
| mt38etu212a | kg | Mortero para juntas entre paneles de sistema de calefacción y refrigeración por pared y techo radiante. (material) | 0.700 | 33377.08 | 23363.96 |
| mt38etu108a | Ud | Te de latón, de 20x9,9x20 mm, sistema de unión Quick and Easy, incluso anillos. (material) | 1.000 | 16363.04 | 16363.04 |
| mt37tpu012g | m | Tubo de polietileno reticulado (PE-Xa) con barrera de oxígeno y capa de protección de polietileno (PE) modificado, de 20 mm de diámetro exterior y 2 mm de espesor, según ISO 15875-2. (material) | 0.100 | 2049.65 | 204.97 |
| mo004 | h | Maestro 1ª calefactor. (mano de obra) | 0.227 | 8556.75 | 1942.38 |
| mo103 | h | Ayudante calefactor. (mano de obra) | 0.227 | 6212.96 | 1410.34 |
| % | % | Herramientas | 2 % | 279338.46 | 5586.77 |
|  |  | Costes directos |  |  | 284925.23 |
