# Radiador toallero

- Propiedad del archivo: CYPE INGENIEROS, S.A.
- Formato: FIEBDC-3/2002
- Ámbito geográfico: Chile
- Divisa: CHL
- Costes indirectos: 3.00 %
- Gastos generales: 13.00 %
- Beneficio industrial: 6.00 %
- IVA: 19.00 %

## I Instalaciones

### IC Calefacción, refrigeración, climatización y A.C.S.

#### ICE Emisores por agua para calefacción y refrigeración

**ICE050** Ud Radiador toallero.
Radiador toallero tubular de lámina de acero acabado blanco, para cuartos de baño, gama básica, de 500x733 mm y emisión calorífica 358 kcal/h para una diferencia media de temperatura de 50°C entre el radiador y el ambiente, en instalación de calefacción centralizada por agua, para instalación con sistema bitubo. Incluso llave de paso termostática, detentor, accesorios de conexión y montaje, juego de soportes y anclajes de fijación a paramento, purgador y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emn140a | Ud | Radiador toallero tubular de lámina de acero acabado blanco, para cuartos de baño, en instalaciones de agua caliente hasta 8 bar y 110°C, gama básica, de 500x733 mm y emisión calorífica 358 kcal/h para una diferencia media de temperatura de 50°C entre el radiador y el ambiente. (material) | 1.000 | 169048.29 | 169048.29 |
| mt38emn041a | Ud | Kit de soportes y anclajes de fijación a paramento, para radiador toallero tubular, acabado blanco. (material) | 1.000 | 12448.33 | 12448.33 |
| mt38emi113 | Ud | Kit para conexión de radiador de lámina de acero a la tubería de distribución, compuesto por llave de paso termostática, detentor, enlaces y demás accesorios necesarios. (material) | 1.000 | 29196.98 | 29196.98 |
| mo004 | h | Maestro 1ª calefactor. (mano de obra) | 0.909 | 8556.75 | 7778.09 |
| mo103 | h | Ayudante calefactor. (mano de obra) | 0.909 | 6212.96 | 5647.58 |
| % | % | Herramientas | 2 % | 224119.27 | 4482.39 |
|  |  | Costes directos |  |  | 228601.66 |
