# Sistema adicional de alimentación con elevación vertical, para caldera de biomasa

- Propiedad del archivo: CYPE INGENIEROS, S.A.
- Formato: FIEBDC-3/2002
- Ámbito geográfico: Chile
- Divisa: CHL
- Costes indirectos: 3.00 %
- Gastos generales: 13.00 %
- Beneficio industrial: 6.00 %
- IVA: 19.00 %

## I Instalaciones

### IC Calefacción, refrigeración, climatización y A.C.S.

#### ICQ Calderas de biomasa

**ICQ035** Ud Sistema adicional de alimentación con elevación vertical, para caldera de biomasa.
Sistema adicional de alimentación con elevación vertical y doble tramo horizontal formado por kit básico para accionamiento de los transportadores helicoidales sinfín, cuadro eléctrico, transportadores helicoidales sinfín formados por tubo 220 mm de diámetro y tornillos sinfín sin eje de 180 mm de diámetro, uno de ellos horizontal inferior de 4 m de longitud, otro vertical de 7 m de altura y otro horizontal superior de 2 m de longitud. Incluso accesorios para la conexión con el sistema de extracción del silo y con la caldera. Totalmente montado, conexionado y probado.
Incluye: Replanteo. Conexionado de los elementos a la red.
Criterio de medición de proyecto: Número de unidades previstas, según documentación gráfica de Proyecto.
Criterio de medición de obra: Se medirá el número de unidades realmente ejecutadas según especificaciones de Proyecto.

| Código | Ud | Descripción | Rendimiento | Precio | Importe |
|---|---|---|---|---|---|
| mt38cbh196a | Ud | Kit básico para accionamiento de los transportadores helicoidales sinfín, formado por 3 motores de 1,5 kW cada uno, tornillo sinfín sin eje de 180 mm de diámetro y tubo de 220 mm de diámetro, interruptores final de carrera y pieza de conexión para el sistema de descarga y piezas de transición entre transportadores helicoidales sinfín, para sistema adicional de alimentación con elevación vertical y doble tramo horizontal. (material) | 1.000 | 7635351.56 | 7635351.56 |
| mt38cbh215b | Ud | Transportador helicoidal sinfín de 1 m de longitud, formado por tubo de 220 mm de diámetro y tornillo sinfín de 180 mm de diámetro. (material) | 5.000 | 359700.09 | 1798500.45 |
| mt38cbh215c | Ud | Transportador helicoidal sinfín de 1,5 m de longitud, formado por tubo de 220 mm de diámetro y tornillo sinfín de 180 mm de diámetro. (material) | 4.000 | 408248.56 | 1632994.24 |
| mt38cbh072a | Ud | Tubo de conexión, para sistema de alimentación de caldera de biomasa. (material) | 1.000 | 89373.33 | 89373.33 |
| mt38cbh074b | Ud | Conexión de tubo de 195 mm de diámetro, para sistema de alimentación de caldera de biomasa. (material) | 3.000 | 89373.33 | 268119.99 |
| mt38cbh071c | Ud | Brida para conexión de tubo vertical de 195 mm de diámetro, para sistema de alimentación de caldera de biomasa. (material) | 2.000 | 79442.97 | 158885.94 |
| mt38cbh073b | m | Tubo de 195 mm de diámetro, para sistema de alimentación de caldera de biomasa. (material) | 2.000 | 120267.83 | 240535.66 |
| mt38cbh025c | Ud | Cuadro eléctrico para 3 motores. (material) | 1.000 | 2181371.39 | 2181371.39 |
| mo004 | h | Maestro 1ª calefactor. (mano de obra) | 22.166 | 8556.75 | 189668.92 |
| mo103 | h | Ayudante calefactor. (mano de obra) | 22.166 | 6212.96 | 137716.47 |
| % | % | Herramientas | 2 % | 14332517.95 | 286650.36 |
|  |  | Costes directos |  |  | 14619168.31 |
