# Compuerta hidráulica de llenado de silo para almacenaje de biomasa

- Propiedad del archivo: CYPE INGENIEROS, S.A.
- Formato: FIEBDC-3/2002
- Ámbito geográfico: Chile
- Divisa: CHL
- Costes indirectos: 3.00 %
- Gastos generales: 13.00 %
- Beneficio industrial: 6.00 %
- IVA: 19.00 %

## I Instalaciones

### IC Calefacción, refrigeración, climatización y A.C.S.

#### ICQ Calderas de biomasa

**ICQ080** Ud Compuerta hidráulica de llenado de silo para almacenaje de biomasa.
Compuerta hidráulica de llenado de 2000x2000 mm para silo de almacenaje de biomasa, sobrecarga máxima de tráfico de 20 kN/m², compuesta por plancha de aluminio, marco y rejilla de protección de acero galvanizado; con drenaje para agua de lluvia. Totalmente montada.
Incluye: Replanteo. Colocación de la compuerta.
Criterio de medición de proyecto: Número de unidades previstas, según documentación gráfica de Proyecto.
Criterio de medición de obra: Se medirá el número de unidades realmente ejecutadas según especificaciones de Proyecto.

| Código | Ud | Descripción | Rendimiento | Precio | Importe |
|---|---|---|---|---|---|
| mt38gil800a | Ud | Compuerta hidráulica de llenado de 2000x2000 mm para silo de almacenaje de biomasa, sobrecarga máxima de tráfico de 20 kN/m², compuesta por plancha de aluminio, marco y rejilla de protección de acero galvanizado; con drenaje para agua de lluvia. (material) | 1.000 | 13148913.95 | 13148913.95 |
| mo020 | h | Maestro 1ª construcción. (mano de obra) | 6.820 | 8327.21 | 56791.57 |
| mo113 | h | Jornal construcción. (mano de obra) | 6.820 | 5997.35 | 40901.93 |
| % | % | Herramientas | 2 % | 13246607.45 | 264932.15 |
|  |  | Costes directos |  |  | 13511539.60 |
