# Ventilador para vidrio o pared

- Propiedad del archivo: CYPE INGENIEROS, S.A.
- Formato: FIEBDC-3/2002
- Ámbito geográfico: Chile
- Divisa: CHL
- Costes indirectos: 3.00 %
- Gastos generales: 13.00 %
- Beneficio industrial: 6.00 %
- IVA: 19.00 %

## I Instalaciones

### IC Calefacción, refrigeración, climatización y A.C.S.

#### ICR Sistemas de conducción de aire

**ICR012** Ud Ventilador para vidrio o pared.
Ventilador helicoidal de ABS, potencia máxima de 32 W, caudal máximo de 225 m³/h, de 230x131x251 mm, nivel de presión sonora de 39 dBA, con dos opciones de funcionamiento (detención con persiana cerrada/marcha como extractor), formado por cuerpo, persiana automática y motor de una velocidad para alimentación monofásica a 230 V y 50 Hz de frecuencia; control remoto, de 88x47x88 mm. Incluso accesorios y elementos de fijación.
Incluye: Replanteo. Colocación y fijación del ventilador. Colocación de accesorios. Conexionado y comprobación de su correcto funcionamiento.
Criterio de medición de proyecto: Número de unidades previstas, según documentación gráfica de Proyecto.
Criterio de medición de obra: Se medirá el número de unidades realmente ejecutadas según especificaciones de Proyecto.

| Código | Ud | Descripción | Rendimiento | Precio | Importe |
|---|---|---|---|---|---|
| mt42vsp110a | Ud | Ventilador helicoidal de ABS, potencia máxima de 32 W, caudal máximo de 225 m³/h, de 230x131x251 mm, nivel de presión sonora de 39 dBA, con dos opciones de funcionamiento (detención con persiana cerrada/marcha como extractor), formado por cuerpo, persiana automática y motor de una velocidad para alimentación monofásica a 230 V y 50 Hz de frecuencia. (material) | 1.000 | 136064.76 | 136064.76 |
| mt42vsp120a | Ud | Control remoto, de 88x47x88 mm, para control de hasta 5 ventiladores, compuesto de caja de plástico, conexión por regletas, interruptor dentención/marcha y conmutador para el control de apertura y cierre de la persiana. (material) | 1.000 | 34593.41 | 34593.41 |
| mo011 | h | Maestro 1ª montador. (mano de obra) | 0.227 | 8556.75 | 1942.38 |
| mo080 | h | Ayudante montador. (mano de obra) | 0.227 | 6224.80 | 1413.03 |
| % | % | Herramientas | 2 % | 174013.58 | 3480.27 |
|  |  | Costes directos |  |  | 177493.85 |
