# Recuperador de calor aire-aire, con bomba de calor. Instalación en suelo

- Propiedad del archivo: CYPE INGENIEROS, S.A.
- Formato: FIEBDC-3/2002
- Ámbito geográfico: Chile
- Divisa: CHL
- Costes indirectos: 3.00 %
- Gastos generales: 13.00 %
- Beneficio industrial: 6.00 %
- IVA: 19.00 %

## I Instalaciones

### IC Calefacción, refrigeración, climatización y A.C.S.

#### ICR Sistemas de conducción de aire

**ICR104** Ud Recuperador de calor aire-aire, con bomba de calor. Instalación en suelo.
Recuperador de calor aire-aire, con bomba de calor para gas R-410A, caudal de aire nominal 3000 m³/h, dimensiones 1510x3750x1360 mm, peso 900 kg, presión estática de aire nominal 250 Pa, presión sonora a 1 m 75 dBA, alimentación trifásica a 400 V, eficiencia de recuperación calorífica 75,6%, potencia calorífica de recuperación 24 kW, potencia calorífica del compresor 14,2 kW, potencia calorífica total 38,2 kW, COP 9,3 (temperatura del aire exterior -10°C con humedad relativa del 90% y temperatura ambiente 22°C con humedad relativa del 50%), eficiencia de recuperación frigorífica 60,6%, potencia frigorífica de recuperación 3,5 kW, potencia frigorífica del compresor 13,8 kW, potencia frigorífica total 17,3 kW, EER 3,8 (temperatura del aire exterior 32°C con humedad relativa del 50% y temperatura ambiente 26°C con humedad relativa del 50%), con intercambiador de placas de aleación de aluminio de flujo cruzado, ventiladores de aspiración individual con palas curvas hacia atrás acoplados directamente a motores electrónicos tipo EC Inverter, bypass con motor de accionamiento de la compuerta por correa para cambio de modo de operación de recuperación a free-cooling, estructura de perfiles de aluminio extruido, paneles de cierre de acero prepintado RAL 9002, de 42 mm de espesor, tipo sándwich, con juntas de estanqueidad especiales y aislamiento de lana mineral, filtro de aire clase F7 en la entrada de aire exterior, filtro de aire clase M5 en el retorno de aire del interior, acceso a los ventiladores y a los filtros de aire a través de los paneles de inspección, posibilidad de acceso lateral a los filtros, baterías de evaporación y de condensación de aleación de cobre y aluminio, compresor rotativo tipo EC Inverter, cuadro eléctrico en el interior de la unidad y control remoto modelo RCT para la regulación de la ventilación y de la temperatura, para la supervisión del estado de los filtros de aire, programación semanal, gestión de las funciones de desescarche y antihielo para la sección opcional con batería de agua e integración con BMS mediante protocolo de comunicación Modbus y bus de comunicación RS-485. Instalación en suelo.
Incluye: Replanteo. Colocación y fijación. Conexionado y comprobación de su correcto funcionamiento.
Criterio de medición de proyecto: Número de unidades previstas, según documentación gráfica de Proyecto.
Criterio de medición de obra: Se medirá el número de unidades realmente ejecutadas según especificaciones de Proyecto.

| Código | Ud | Descripción | Rendimiento | Precio | Importe |
|---|---|---|---|---|---|
| mt42lmf060a | Ud | Recuperador de calor aire-aire, con bomba de calor para gas R-410A, caudal de aire nominal 3000 m³/h, dimensiones 1510x3750x1360 mm, peso 900 kg, presión estática de aire nominal 250 Pa, presión sonora a 1 m 75 dBA, alimentación trifásica a 400 V, eficiencia de recuperación calorífica 75,6%, potencia calorífica de recuperación 24 kW, potencia calorífica del compresor 14,2 kW, potencia calorífica total 38,2 kW, COP 9,3 (temperatura del aire exterior -10°C con humedad relativa del 90% y temperatura ambiente 22°C con humedad relativa del 50%), eficiencia de recuperación frigorífica 60,6%, potencia frigorífica de recuperación 3,5 kW, potencia frigorífica del compresor 13,8 kW, potencia frigorífica total 17,3 kW, EER 3,8 (temperatura del aire exterior 32°C con humedad relativa del 50% y temperatura ambiente 26°C con humedad relativa del 50%), con intercambiador de placas de aleación de aluminio de flujo cruzado, ventiladores de aspiración individual con palas curvas hacia atrás acoplados directamente a motores electrónicos tipo EC Inverter, bypass con motor de accionamiento de la compuerta por correa para cambio de modo de operación de recuperación a free-cooling, estructura de perfiles de aluminio extruido, paneles de cierre de acero prepintado RAL 9002, de 42 mm de espesor, tipo sándwich, con juntas de estanqueidad especiales y aislamiento de lana mineral, filtro de aire clase F7 en la entrada de aire exterior, filtro de aire clase M5 en el retorno de aire del interior, acceso a los ventiladores y a los filtros de aire a través de los paneles de inspección, posibilidad de acceso lateral a los filtros, baterías de evaporación y de condensación de aleación de cobre y aluminio, compresor rotativo tipo EC Inverter, cuadro eléctrico en el interior de la unidad y control remoto modelo RCT para la regulación de la ventilación y de la temperatura, para la supervisión del estado de los filtros de aire, programación semanal, gestión de las funciones de desescarche y antihielo para la sección opcional con batería de agua e integración con BMS mediante protocolo de comunicación Modbus y bus de comunicación RS-485. (material) | 1.000 | 50964053.12 | 50964053.12 |
| mo005 | h | Maestro 1ª instalador de climatización. (mano de obra) | 1.932 | 8556.75 | 16531.64 |
| mo104 | h | Ayudante instalador de climatización. (mano de obra) | 1.932 | 6212.96 | 12003.44 |
| % | % | Herramientas | 2 % | 50992588.20 | 1019851.76 |
|  |  | Costes directos |  |  | 52012439.96 |
