# Bomba para elevación de condensados

- Propiedad del archivo: CYPE INGENIEROS, S.A.
- Formato: FIEBDC-3/2002
- Ámbito geográfico: Chile
- Divisa: CHL
- Costes indirectos: 3.00 %
- Gastos generales: 13.00 %
- Beneficio industrial: 6.00 %
- IVA: 19.00 %

## I Instalaciones

### IC Calefacción, refrigeración, climatización y A.C.S.

#### ICS Sistemas de conducción de agua

**ICS022** Ud Bomba para elevación de condensados.
Estación elevadora para evacuación de condensados, con estanque de 2,65 l, alimentación monofásica a 230 V, consumo de la bomba 75 W, nivel sonoro 47 dBA, protección IP20, cable de alimentación de 1,7 m con enchufe, cable para conexión de alarma de 1,7 m, manguera flexible de descarga de 5 m, adaptador de entrada de 19, 32 y 40 mm de diámetro y tornillos para colocación en pared.
Incluye: Replanteo. Colocación de la bomba. Conexionado. Comprobación de su correcto funcionamiento.
Criterio de medición de proyecto: Número de unidades previstas, según documentación gráfica de Proyecto.
Criterio de medición de obra: Se medirá el número de unidades realmente ejecutadas según especificaciones de Proyecto.

| Código | Ud | Descripción | Rendimiento | Precio | Importe |
|---|---|---|---|---|---|
| mt37gru480b | Ud | Estación elevadora para evacuación de condensados, con estanque de 2,65 l, alimentación monofásica a 230 V, consumo de la bomba 75 W, nivel sonoro 47 dBA, protección IP20, cable de alimentación de 1,7 m con enchufe, cable para conexión de alarma de 1,7 m, manguera flexible de descarga de 5 m, adaptador de entrada de 19, 32 y 40 mm de diámetro y tornillos para colocación en pared. (material) | 1.000 | 73490.88 | 73490.88 |
| mo005 | h | Maestro 1ª instalador de climatización. (mano de obra) | 0.114 | 8556.75 | 975.47 |
| mo104 | h | Ayudante instalador de climatización. (mano de obra) | 0.114 | 6212.96 | 708.28 |
| % | % | Herramientas | 2 % | 75174.63 | 1503.49 |
|  |  | Costes directos |  |  | 76678.12 |
