# Equipo premontado con medidor de agua potable

- Propiedad del archivo: CYPE INGENIEROS, S.A.
- Formato: FIEBDC-3/2002
- Ámbito geográfico: Chile
- Divisa: CHL
- Costes indirectos: 3.00 %
- Gastos generales: 13.00 %
- Beneficio industrial: 6.00 %
- IVA: 19.00 %

## I Instalaciones

### IC Calefacción, refrigeración, climatización y A.C.S.

#### ICS Sistemas de conducción de agua

**ICS092** Ud Equipo premontado con medidor de agua potable.
Equipo premontado para distribución de A.C.S. a vivienda, con medidor de 2,5 m³/h de caudal nominal y DN 15 mm de lectura directa, con llave de corte, llave de corte con función antirretorno, y carcasa de polietileno expandido de 15 mm de espesor para aislamiento térmico.
Incluye: Replanteo. Colocación. Conexionado.
Criterio de medición de proyecto: Número de unidades previstas, según documentación gráfica de Proyecto.
Criterio de medición de obra: Se medirá el número de unidades realmente ejecutadas según especificaciones de Proyecto.

| Código | Ud | Descripción | Rendimiento | Precio | Importe |
|---|---|---|---|---|---|
| mt38alb780aaa | Ud | Equipo premontado para distribución de A.C.S. a vivienda, con medidor de 2,5 m³/h de caudal nominal y DN 15 mm de lectura directa, con llave de corte, llave de corte con función antirretorno, y carcasa de polietileno expandido de 15 mm de espesor para aislamiento térmico. (material) | 1.000 | 141118.29 | 141118.29 |
| mt38www012 | Ud | Material auxiliar para instalaciones de calefacción y A.C.S. (material) | 1.000 | 2376.50 | 2376.50 |
| mo004 | h | Maestro 1ª calefactor. (mano de obra) | 1.137 | 8556.75 | 9729.02 |
| % | % | Herramientas | 2 % | 153223.81 | 3064.48 |
|  |  | Costes directos |  |  | 156288.29 |
