# Torre para estanque

- Propiedad del archivo: CYPE INGENIEROS, S.A.
- Formato: FIEBDC-3/2002
- Ámbito geográfico: Chile
- Divisa: CHL
- Costes indirectos: 3.00 %
- Gastos generales: 13.00 %
- Beneficio industrial: 6.00 %
- IVA: 19.00 %

## I Instalaciones

### IF Gasfitería

#### IFD Estanques/grupos de presión

**IFD065** Ud Torre para estanque.
Torre metálica de celosía de 4,2 m de altura para depósito aéreo de hasta 750 l, con escalera de acceso y base de fijación del estanque de 1x1 m, empotrada en dado de hormigón H25 (20) 20/6, no expuesto a ciclos hielo-deshielo, exposición a sulfatos despreciable, sin requerimiento de permeabilidad, docilidad blanda, preparado en central, vaciado desde camión, en suelo cohesivo. Incluso excavación para fundación con medios mecánicos, transporte y descarga. Totalmente montada.
Incluye: Replanteo. Transporte y descarga. Excavación de la fundación. Eliminación de las tierras sueltas del fondo de la excavación. Montaje de la torre. Izado de la torre. Colocación y aplomado. Vaciado y compactación del hormigón. Eliminación de restos, limpieza final y retirada de escombros. Carga de escombros sobre camión o contenedor.
Criterio de medición de proyecto: Número de unidades previstas, según documentación gráfica de Proyecto.
Criterio de medición de obra: Se medirá el número de unidades realmente ejecutadas según especificaciones de Proyecto.

| Código | Ud | Descripción | Rendimiento | Precio | Importe |
|---|---|---|---|---|---|
| mt37tod010a | Ud | Torre metálica de celosía de 4,2 m de altura para depósito aéreo de hasta 750 l, con escalera de acceso y base de fijación del estanque de 1x1 m. (material) | 1.000 | 218542.16 | 218542.16 |
| mt10hmf090aqeg | m³ | Hormigón simple H25 (20) 20/6, no expuesto a ciclos hielo-deshielo, exposición a sulfatos despreciable, sin requerimiento de permeabilidad, docilidad blanda, con cemento grado normal, preparado en central, según NCh 170.Of85 y ACI 318-08. (material) | 1.000 | 60089.09 | 60089.09 |
| mq04cag010a | h | Camión con grúa de hasta 6 t. (maquinaria) | 0.200 | 36323.63 | 7264.73 |
| mq01exn010i | h | Miniretroexcavadora sobre neumáticos, de 37,5 kW. (maquinaria) | 0.420 | 33569.05 | 14099.00 |
| mo020 | h | Maestro 1ª construcción. (mano de obra) | 1.364 | 8689.02 | 11851.82 |
| mo077 | h | Ayudante construcción. (mano de obra) | 1.364 | 6494.86 | 8858.99 |
| % | % | Herramientas | 2 % | 320705.79 | 6414.12 |
|  |  | Costes directos |  |  | 327119.91 |
