# Estanque prefabricado de agua potable, para enterrar

- Propiedad del archivo: CYPE INGENIEROS, S.A.
- Formato: FIEBDC-3/2002
- Ámbito geográfico: Chile
- Divisa: CHL
- Costes indirectos: 3.00 %
- Gastos generales: 13.00 %
- Beneficio industrial: 6.00 %
- IVA: 19.00 %

## I Instalaciones

### IF Gasfitería

#### IFD Estanques/grupos de presión

**IFD070** Ud Estanque prefabricado de agua potable, para enterrar.
Estanque vertical de poliéster reforzado con fibra de vidrio, de 650 l, con boca de acceso de 300 mm de diámetro, aireador y rebosadero, de agua potable, para enterrar; válvula de corte de compuerta de latón fundido de 1" DN 25 mm para la entrada; mecanismo de corte de llenado formado por válvula de flotador; válvula de corte de compuerta de latón fundido de 1" DN 25 mm para la salida. Incluso material auxiliar. Totalmente montada, conexionada y probada. Sin incluir la obra civil.
Incluye: Replanteo. Limpieza de la base de apoyo del estanque. Introducción de la cisterna. Fijación y montaje del estanque. Colocación y montaje de válvulas. Colocación y fijación de tuberías y accesorios.
Criterio de medición de proyecto: Número de unidades previstas, según documentación gráfica de Proyecto.
Criterio de medición de obra: Se medirá el número de unidades realmente ejecutadas según especificaciones de Proyecto.

| Código | Ud | Descripción | Rendimiento | Precio | Importe |
|---|---|---|---|---|---|
| mt37svc010f | Ud | Válvula de compuerta de latón fundido, para roscar, de 1". (material) | 2.000 | 6365.05 | 12730.10 |
| mt37vfl010c | Ud | Válvula de flotador de 1" de diámetro, para una presión máxima de 6 bar, con cuerpo de latón, boya esférica roscada de latón y obturador de goma. (material) | 1.000 | 47333.50 | 47333.50 |
| mt37dps050a | Ud | Estanque vertical de poliéster reforzado con fibra de vidrio, de 650 l, con boca de acceso de 300 mm de diámetro, aireador y rebosadero, para enterrar. (material) | 1.000 | 555184.72 | 555184.72 |
| mt37www010 | Ud | Material auxiliar para instalaciones de agua potable. (material) | 1.000 | 975.23 | 975.23 |
| mq04cag010a | h | Camión con grúa de hasta 6 t. (maquinaria) | 0.200 | 36323.63 | 7264.73 |
| mo008 | h | Maestro 1ª gasfitero. (mano de obra) | 1.830 | 8929.75 | 16341.44 |
| mo107 | h | Ayudante gasfitero. (mano de obra) | 1.830 | 6483.02 | 11863.93 |
| % | % | Herramientas | 2 % | 651693.65 | 13033.87 |
|  |  | Costes directos |  |  | 664727.52 |
